# Zimmererarbeiten MHK
Angebotsaufforderung (GAEB DA XML 3.3, DA83)
Projekt: 2261014
Währung: EUR
Vergabeart: Offenes Verfahren
Eröffnung: 24.03.2026 08:00:00
Ende der Zuschlagsfrist: 21.04.2026
Ausführungsbeginn: 04.05.2026
Ausführungsende: 30.04.2027
Erstellt mit: GXML Toolbox V3.3 R20220330, ORCA AVA 27 27.00.00, 16.02.2026

## 0. Abkürzungsverzeichnis
0. Abkürzungsverzeichnis

AG Auftraggeber
AN Auftragnehmer
AVV Abfallverzeichnis-Verordnung
BauVO Baustellenverordnung
BE Baustelleneinrichtung
BGR Berufsgenossenschaftliche Regelungen
BT Bauteil
BÜ  Bauüberwachung
EBV Ersatzbaustoffverordnung
EG Erdgeschoss
EP Einheitspreis
GP Gesamtpreis
i.A. im Allgemeinen
i.M. im Mittel
KG Kellergeschoss / Untergeschoss
LV Leistungsverzeichnis
OG Obergeschoss
SPSG Stiftung Preußische Schlösser und Gärten, Berlin und  Brandenburg
SiGeKo Sicherheits- und Gesundheitskoordinator
UG Untergeschoss / Kellergeschoss
UVV Unfallverhütungsvorschriften
WMP Werkstatt- und Montageplanung

Gebäudeteile der Gebäudeensembles:

MHK Mühlenhauskomplex, bezeichnet das  Gebäudeensembles bestehend aus
 Mühlenhaus, Mühlenterrasse und Remise, einschl.
 Ergänzungsbauwerke und Waschhaus
MH  Mühlenhaus, Bestandsgebäude
MT  Mühlenterrasse, Bestandsgebäude
WH Waschhaus, Bestandsgebäude
Rem  Remise, Bestandsgebäude
AB-W  Ergänzungsbauwerk, Anbau westl. der Remise,  Neubau
BW-N  Ergänzungsbauwerk, nördl. der Remise, Neubau
SH  Schweizer Haus, Neubau
MS  Marstall, Bestandsgebäude (2. BA)

## 1. Allgemeine Angaben zum Bauvorhaben
1.  Allgemeine Angaben zum Bauvorhaben

1.1 Projektbezeichnung, Bauabschnitte

Das Projekt wird als "Besucherzentrum Historische Mühle Park Sanssouci" bezeichnet, mit dem Projektkürzel BZHM.

Die Planung für das künftige Besucherzentrum im Park Sanssouci umfasst die denkmalgerechte und restauratorische Sanierung des Gebäudeensembles an der Historischen Mühle mit zwei neuen Ergänzungsbauwerken, die Errichtung eines Neubaus, sowie die Herstellung der Freianlagen.

Ziel ist, das Serviceangebot für die steigende Zahl der Parkbesucher zu erweitern und zu modernisieren.

Das geplante Nutzungsprogramm umfasst u.a. ein erweitertes Gastronomieangebot, die Errichtung einer Verkaufsstätte als Buch- und Souvenirshop, die Modernisierung der Ticket- und Informationszentrale, Sanitäreinrichtungen für die Parkbesucher, sowie die Sanierung des vorhandenen Wohnungsbestandes.

Der gesamte Gebäudebestand aus der Mitte des 19.Jahrunderts steht unter Denkmalschutz und ist Teil des Landschaftsraumes Park Sanssouci, der als UNESCO-Weltkulturerbe unter besonderen Schutz gestellt ist.

Die Maßnahme wird in folgenden Bauabschnitten umgesetzt:

Vorgezogene, bauvorbereitende Bauarbeiten:
- infrastrukturelle Tiefbau- und Ingenieurbauarbeiten

1. Bauabschnitt
- denkmalgerechte und restauratorische Sanierung des Mühlenhauskomplexes (MHK), bestehend aus den Bauteilen Mühlenhaus (MH) mit den angrenzenden Bauteilen der Mühlenterrasse (MT) und der ehemaligen Wagenremise (Rem), sowie dem freistehenden, kleinen Waschhaus (WH)
- Errichtung zweier kleinerer Ergänzungsbauwerke zur Umsetzung des Nutzungsprogramms der Remise, im weiteren Anbau-West (AB-W) und Bauwerk-Nord (BW-N) genannt, westlich und nördlich der Wagenremise
- Errichtung eines Neubaus als Ersatzbauwerk für das ehemalige "Schweizer Haus" (SH)
- Herstellung der Freianlagen

2. Bauabschnitt
- Umbau und Teilsanierung des Marstall-Gebäudes

Die in diesem LV beschriebenen Leistungen umfassen ausschließlich Bauleistungen des 1. Bauabschnitts

1.2  Lage des Projektes

Das Projekt liegt am nord-östlichen Rand des Parks Sanssouci in Potsdam, vis-à-vis des Schlosses Sanssouci.
Straße: An der Orangerie, 14469 Potsdam

Das Gebäudeensemble befindet sich nördlich und westlich der "Maulbeerallee" am Fuß der historischen Windmühle und wird von der Straße "An der Orangerie" gekreuzt. Westlich schließt sich der "Nordische Garten" an.

Die Grundstücke des 1. Bauabschnitts werden im Kataster unter Gemarkung Potsdam, Flur 026 geführt; bestehend aus den Flurstücken 4 und 944. Die Straße "An der Orangerie" bildet das Flurstück 5.
Die Grundstücke befinden sich im Eigentum der Stiftung Preußische Schlösser und Gärten.

Das Planungsgebiet umfasst, einschließlich Freianlagen, zwischen der Straße "An der Orangerie" und der "Maulbeerallee" gelegen, eine Grundfläche von rund 4.500m², nördlich davon noch einmal rund 400m² Grundfläche des Marstall-Gebäudes des 2. Bauabschnitts.

1.3  Planungsrechtliche Rahmenbedingungen und Denkmalschutz

In Hinblick auf den besonderen Schutzstatus als UNESCO-Weltkulturerbe ist der Park-Sanssouci, trotz seiner Lage innerhalb des Stadtgebietes von Potsdam, als Außenbereich im Sinne §35-BauGB eingestuft.

Der geschützte Gebäudebestand, welcher durch die Baumaßnahme saniert und erhalten wird, ist Teil des geschützten Landschaftsraums Park Sanssouci, einschließlich dem Neubau Schweizer Haus, welcher nach Abbruch des historischen Vorgängerbauwerks, das Gebäudeensemble wieder komplettiert.

Die Bausubstanz der Bestandsgebäude des Ensembles ist überwiegend bauzeitlich und stammt aus der Mitte des 19. Jahrhunderts. Die Denkmalsubstanz ist unter der Maßgabe des maximalen Erhalts zu sichern und in Stand zu setzen, oder bei Teilverlusten originalgetreu wiederherzustellen.

Diese Zielstellung umfasst weitgehend:
- die tragende Struktur weitestgehend unverändert zu erhalten und nach Erfordernis zu sanieren
- wesentliche, statisch- konstruktive Schäden unter maximalem Substanzerhalt konstruktiv instand zu setzen
- die äußeren Bau- und Dachformen zu erhalten, die Dacheindeckungen werden weitestgehend material- und denkmalgerecht erneuert
- die Deckenkonstruktionen (Holzbalkendecken, Gewölbekappen) zu erhalten und instand zu setzen
- Fassadenoberflächen (z.B. Putzflächen, Sichtmauerwerk und Natursteinoberflächen) überwiegend zu sanieren und zu restaurieren
- bauzeitliche Fenster und Türen zu sanieren, ggf. zu ergänzen und im Einzelfall zu ersetzen
- nicht denkmalgerechte Veränderungen der Nachkriegszeit werden rückgebaut
- fehlende, nicht mehr erhaltende Bauteile zu ergänzen
- Restaurierungsmaßnahmen an originalen Oberflächen und Zierbauteilen verschiedenster Materialien

## 2. Allgemeine Technische Vorbemerkungen
2.  Allgemeine Technische Vorbemerkungen

Die laufende Nummerierung der nachfolgenden Punkte bezieht sich auf die Vorgaben der VOB/Teil C, DIN 18299 und ist nicht durchlaufend. Fehlende Punkte sind an anderer Stelle behandelt, oder haben keine Relevanz für die auszuführende Leistungen des LVs.

Allgemeiner Hinweis:

Wenn in der Leistungsbeschreibung nicht anders beschrieben, verstehen sich alle Positionen einschl. Einrichten, Unterhalten und Räumen der Baustelle, einschl. Stellen/ Aufbau, Vorhalten und Abbau aller für die Durchführung erforderlicher Werkzeuge, Geräte, Maschinen (auch Leitern, Gerüste bis 2,00 m, Hebegeräte, Kräne etc.) und sonstiger Hilfsmittel.

Es gelten die für das Gewerk maßgeblichen DIN-, DIN EN- und DIN EN ISO Normen, zusätzlich alle weiteren einschlägigen und zum Zeitpunkt der Angebotsabgabe gültigen Normen, Vorschriften, Richtlinien und Hinweise, insbesondere die BGR (Berufsgenossenschaftlichen Regelungen) und die Richtlinien der Gemeinde-Unfall-Versicherer. Die Regeln für Sicherheit und Gesundheitsschutz der Bau-Berufsgenossenschaft sind Bestandteil und Grundlage des Angebotes, ebenso die Baustellenverordnung (Verordnung über Sicherheit und Gesundheitsschutz auf Baustellen/ BaustellV, BGBl.I S 1283) in der aktuell gültigen Fassung.

Soweit im Leistungsverzeichnis auf Technische Spezifikationen (z.B. nationale Normen, mit denen europäische Normen umgesetzt werden, europäische technische Zulassungen, gemeinsame technische Spezifikationen, internationale Normen) Bezug genommen wird, werden ohne den ausdrücklichen Zusatz: "oder gleichwertig", immer gleichwertige Technische Spezifikationen in Bezug genommen

## 2.1 Allgemeine Angaben zur Baustelle
2.1  Allgemeine Angaben zur Baustelle

2.1.1  Lage, Besondere Vorgaben des Auftraggebers (s.a. 1.3)

Die besondere Lage der Baustelle im Schlosspark Sanssouci erfordert eine besondere Rücksicht bei der Bauausführung und auf den Umgebungsschutz. Daraus leiten sich grundsätzlich folgende Anforderungen ab:
- Schutzmaßnahmen am geschützten Baumbestand nach den Anforderungen der kommunalen Baumschutzsatzung
- Artenschutz nach den Anforderungen des §44 Bundesnaturschutzgesetz (BNatSchG)
- Staubemissionen sind durch geeignete Maßnahmen zu unterbinden (hier: im Außenbereich Befeuchtung bei Staubentwicklung).
- Es ist der Einsatz von schallgedämpften Geräten vorgeschrieben.
- Besonders lärmintensive Tätigkeiten sind 24 Stunden vorher beim AG anzumelden.
- Verunreinigungen im öffentlichen Bereich sind sofort zu entfernen.
- Verlegen von Wasserschläuchen und Lagern von gefüllten Flüssigkeitsbehältern innerhalb der denkmalgeschützten Gebäude ist untersagt.
- Rauchen ist innerhalb der Gebäude nicht gestattet

Parken von privaten KFZ auf den BE-Flächen und im Umfeld innerhalb des Parkgebietes ist untersagt und nur auf dem öffentlichem Parkplatz für Parkbesucher nahe der Baustelle kostenpflichtig möglich.

2.1.2  Besondere umweltrechtliche Vorschriften

Aufgrund der besonderen Lage des Baugebietes wird auf die behördlichen Umwelt- und Entsorgungsvorschriften und deren strikte Einhaltung besonders hingewiesen.

2.1.3  Art und Lage der Baulichen Anlage (s.a. 1.1)

Mühlenhauskomplex (MHK)
Denkmalgeschützes Gebäudeensemble bestehend aus den Gebäudeteilen:

Mühlenhaus (MH), Bestandsgebäude erbaut Mitte 19.Jahrhundert:
4-geschossiges Bestandsgebäude, Massivbau mit MW-Wänden, unterkellert
Außenwände teils verputzt, teils Sichtmauerwerk, teils aus Naturstein
Decke über KG überwiegend Holzbalkendecken, z.T. Stahlsteindecke
Holzbalkendecken mit Einschub und Zwischenböden
Terrassendecke ü. 1.OG aus MW-Gewölbekappen
Dachkonstruktion Holzbau, flach geneigtes Schrägdach mit Zinkeindeckung
Traufhöhen ca. 12,50m bis 15,50m
gepl. Nutzung: Wohngebäude mit 4 Whg., kleine Büroeinheit, kleine Gastro-Einheit

Mühlenterrasse (MT), Bestandsgebäude erbaut Mitte 19.Jahrhundert:
1-geschossiges Terrassengebäude, an das MH angrenzend
Massivbau mit MW-Wänden und MW-Gewölbedecken mit Dachterrasse
Außenwände Sichtmauerwerk, teilweise aus Naturstein,
Höhe, einschl. der Brüstungen, bis ca. 9,70m
gepl. Nutzung: Terrassenbauwerk, mit unbeheizten Nebenräumen im Erdgeschoss

Remise (Rem), Bestandsgebäude erbaut Mitte 19.Jahrhundert:
1-geschossige, ehemalige Wagenremise, an die MT angrenzend
Massivbau mit MW-Wänden, Außenwände aus Sichtmauerwerk
Dachkonstruktion Holzbau, flach geneigtes Schrägdach mit Schieferdeckung und PV-Schindeln
Traufhöhen ca. 5,20m
gepl. Nutzung: Sommergastronomie, öffentl. WC-Anlage

Anbau-West (AB-W), Neubau, Erweiterung als Anbau an die Remise:
Massivbau, Außenwände Sichtbeton aus Leichtbeton / Dämmbeton,
Flachdach begrünt, STB-Dachdecke
Attikahöhe ca. 4,50m
gepl. Nutzung: Erweiterung für die öffentl. WC-Anlage in der Remise

Bauwerk-Nord (BW-N), Neubau, Nebengebäude nördl. der Remise:
1-geschossiger Holzbau, Außenwände mit Vorhangfassade teilw. MW gedämmt, teilw. als Kaltfassade
Flachdach begrünt, Holzdeckenkonstruktion
Attikahöhe ca. 3,60m
gepl. Nutzung: barrierefreie WC-Anlage, Müllstation

Waschhaus (WH), Bestandsgebäude, Nebengebäude erbaut Mitte 19.Jahrhundert:
1-geschossiges, ehemaliges Waschhaus
Massivbau mit MW-Wänden, Außenwände aus Sichtmauerwerk
Dachkonstruktion Holzbau, flach geneigtes Pultdach mit Zinkeindeckung
Traufhöhen ca. 3,50m
gepl. Nutzung: unbeheiztes Nebengebäude der Sommergastronomie

Schweizer Haus (SH), Neubau, Ersatzbauwerk des historischen Schweizer Haus:
2-geschossig, am Fuß des Hangs zum Mühlenplateau stehend
Erdgeschoss als massives Sockelbauwerk, Außenwände Sichtbeton aus Leichtbeton / Dämmbeton,
Obergeschoss als Holzbau, Außenwände als Holzrahmen- konstruktion in Elementbauweise, mit vollverglasten Fassadenelementen,
Dachkonstruktion Holzbau, flach geneigtes Schrägdach, Dacheindeckung aus PV-Schindeln
Traufhöhen ca. 6,50m
gepl. Nutzung: Einzelhandel, Buch- und Museums-Shop

2.1.4  Verkehrsverhältnisse, Anfahrt

Die Baustelle ist über die öffentliche Straße "Maulbeerallee", mit LKW nur aus Richtung Osten, zu erreichen.
Die Zufahrt auf die Baustelle erfolgt über die Straße "An der Orangerie".

Die Straße "An der Orangerie" ist eine Liegenschaft der Stiftung Preußische Schlösser und Gärten (SPSG). An dieser liegt der Eingang in das Ticket- und Informationszentrum für die Parkbesucher. Sie ist außerdem die fußläufige Verbindung zwischen dem nord-westlich gelegenen, öffentlichen Besucherparkplatz und Schlosspark Sanssouci. Die ca. 5.80m breite Straße ist daher insbesondere während der touristischen Hauptsaison durch Fußgängerverkehr stark frequentiert und zugleich Zufahrt zur Andienung anderer Gebäude, Baustellen und der Feuerwehr. Der Fußgängerverkehr wird daher auf die nördl. Straßenseite umgelenkt. Dennoch ist mit Fußgängerverkehr und Straßenquerungen zur "Mühlenrampe" zu rechnen.

Auf der Straße "An der Orangerie" ist deshalb bei Befahrung durch Baufahrzeuge besondere Rücksicht auf den Fußgängerverkehr zu nehmen. Es ist nur Schritttempo gestattet. Es besteht Einweisungspflicht bei Ein- und Ausfahrt auf das Baugelände.

Die Straße ist während der Bauausführung dauerhaft freizuhalten. Es besteht Parkverbot auf der Straße "An der Orangerie". Im Ausnahmefall ist für temporäre Einschränkungen die Zustimmung über die BÜ einzuholen.

Verschmutzungen der Straße durch Baufahrzeuge sind durch den AN eigenständig zu beseitigen. Dafür ggf. anfallende Kosten sind in die Einheitspreise der nachfolgenden LV-Positionen einzukalkulieren.

2.1.5 Für den Verkehr freizuhaltende Flächen

Auf dem Baustellengelände sind die für die Arbeiten anderer Auftragnehmer erforderlichen Flächen freizuhalten.

Privater Parkverkehr innerhalb der Baustelleneinrichtung ist untersagt.
Öffentliche Verkehrsflächen sowie Parkplätze, soweit sie nicht durch den Bauzaun umschlossen sind, sind von Baustelleneinrichtungen, Baugeräten usw. ständig freizuhalten.
Besondere Aufmerksamkeit ist beim Queren der Flächen für Baustellenver- und -entsorgung erforderlich. Feuerwehrzufahrten und Aufstellflächen sind zwingend freizuhalten.

2.1.6  Baustelleneinrichtung (BE)

Der übergeordnete Baustelleneinrichtungsplan ist für die Bauphase des 1. Bauabschnitts erstellt und liegt als Anlage den Verdingungsunterlagen bei (s. Baustelleneinrichtungsplan, lfd. Plan-Nr. 101).

Die gesamte Baustellenfläche gliedert sich in drei Teilbereiche, die nicht direkt aneinander grenzen:
- BE-Teilfläche Baufeld SH
- BE-Teilfläche Baufeld MHK (Remisenhof)
- BE-Teilfläche Baufeld MT

Die Baustelleneinrichtungsflächen sind begrenzt und werden gemäß Baustelleneinrichtungsplan zur Verfügung gestellt.
Als Baustelleneinrichtung werden zur Verfügung gestellt:
- Einfriedung der BE Fläche mit festen Bauzäunen
- allgemeine Baubeleuchtung auf dem Baufeld
- Sanitärcontainer zur Nutzung aller Baugewerke

Sämtliche weitere Aufwendungen zur Baustelleneinrichtung, sowie die Arbeitsplatzbeleuchtung, soweit nicht als Einzelpositionen ausgeschrieben, sind gem. DIN 18299 als Nebenleistungen in die Einheitspreise der LV-Positionen einzukalkulieren.

2.1.7  Materialtransport

Seitens des AG wird kein Baukran, Hebegerät, sonstige Transportmittel/-einrichtungen gestellt (s.a., Pkt. 2.2.04).

2.1.8 Lagerflächen

Lagerräume für Material und Gerät des AN werden durch den AG nicht bereit gestellt. Auf der BE-Fläche stehen nur beschränkt Lagerflächen zur Verfügung. Durch den AG / BÜ werden bedarfsorientiert Kleinflächen als Parzellen für den AN befristet freigegeben. Im Innenbereich können bei Zustimmung der Bauleitung des AG kurzzeitig Zwischenlager errichtet werden, soweit diese den Ablauf anderer Gewerke nicht stören und kurzfristig beräumt werden.

Grundsätzlich sind Baumaterialien einbauorientiert zu ordnen und zeitnah auf kurzem Weg zum Einsatzort zu bringen.

Aufstellplätze für temporäre Großgeräte sind durch den AN in Abstimmung mit der Bauleitung innerhalb der ausgewiesenen BE-Flächen einzurichten.

2.1.9  Anschlüsse für Wasser, Energie und Abwasser

Für die Leistungen des Auftragnehmers sind im Baustellenbereich Strom- und Wasseranschlüsse eingerichtet.
Diese können vom Auftragnehmer, für die Dauer der Ausführung genutzt werden.

Die Positionen und Anschlußwerte sind dem BE-Plan der LV-Anlagen zu entnehmen.

Die Verbrauchskosten sind vom Auftragnehmer zu tragen und somit entsprechend einzukalkulieren.
Gem. den BVB des AG erfolgt für Baustrom und Bauwasser jeweils eine Umlage in Höhe von 0,3%, zzgl. 0,15% für die Bereitstellung der Sanitäranlage.

Die Umlage beträgt insgesamt 0,75% des brutto Rechnungsbetrages.

2.1.10 Bodenverhältnisse, Hydrologische Verhältnisse und Schadstoffe

Verdacht auf besondere Schadstoffe im Baugrund besteht nicht. Tragfähiger Baugrund, sowie Grundwasser steht erst in tieferen Schichten an.

2.1.11 Umweltrechtliche Vorschriften, Beachtung der Gefahrstoffverordnung (GefStoffV), Schutz vor schädlichen Umwelteinwirkungen

Vorhandene umweltschädliche Materialien und Bauteile, die der AN am Bau vorfindet und demontieren muss, sind anzuzeigen und zu separieren.

Die Entsorgung belasteter Stoffe erfolgt in allen Fällen durch den Abfallmanager des AG

Es sind die erforderlichen Vorkehrungen zum Schutz der Nachbarschaft gegen jegliche Art von Belästigungen wie Staub, Gestank und Lärm zu treffen.

Lärmschutzmaßnahmen gelten als Nebenleistungen und sind mit in die Einheitspreise einzukalkulieren.
Sind die Arbeiten mit unvermeidlichen Belästigungen über die im o.g. Abschnitt geforderten Maßnahmen hinaus für die Bauaus- führung nötig, so sind diese vor Ausführung der Arbeiten der Bauüberwachung zu melden und genehmigen zu lassen. Dies gilt insbesondere für Abbruch-, Erd- und Stemmarbeiten, u.ä..

2.1.12  Besondere Vorgaben für die Entsorgung

Das BVH wird durch ein Abfallmanagement des AG begleitet, s.hierzu AVB, Pkt. 2.2.4

2.1.13  Höhenverhältnisse

Das Baugelände kann nicht als ebenerdig angesehen werden. Die südl. des Baugeländes gelegene Straße "Maulbeerallee" liegt deutlich tiefer als die Straße "An der Orangerie". Die Maulbeeralle steigt südl. und östl. des Baugeländes bis zum Anschluß der Straße "An der Orangerie" um bis ca. 5.00m an. Die Höhen- entwicklung gem. Eintrag im Lageplan und Baustelleneinrichtungs- plan ist zu beachten.

Die Arbeiten am SH auf der südl. Seite sind am Hang auszuführen.

Bei allen Einmessarbeiten ist zu beachten, der absolute Höhenbezug zu NHN an den Gebäuden Schweizer Haus (SH)
und Bestandsgebäude des Mühlenhauskomplex /(MHK) ist unterschiedlich festgelegt:

Das Höhennivellement ist gemäß amtlichem Lageplan mit der Bezugshöhe festgelegt:
SH: +/- 0.00 = 46.05 ü.NHN
MHK: +/- 0.00 = 45.90 ü.NHN

Das fertige Gelände außerhalb des Gebäudes wird nach Planung der Außenanlagen hergestellt.

2.1.14  Schutz von Bäumen, Pflanzen etc.

Auf dem Baugelände und im Bereich der Zufahrten befinden sich Bäume, die im Zuge der übergeordneten Baustelleneinrichtung geschützt werden.

Aufgrund der besonderen Lage des Baugeländes im Schloßpark Sanssouci ist auf den Erhalt und Schutz des Baumbestandes besondere Rücksicht zu nehmen. Die Anforderungen nach kommunaler Baumschutzsatzung sind unbedingt zu beachten.

2.1.15 Im Baugelände vorhandene Anlagen, Hindernisse im Boden

Im Baugelände vorhandene Alt-Anlagen sind nicht vollständig bekannt. Es ist aber grundsätzlich mit Hindernissen im Boden zu rechnen. Im Zuge der vorgezogenen Ingenieurbauarbeiten wurden neue Erdleitungen für Wasser, Abwasser- und Elektroversorgung außerhalb der Gebäude auf dem Baustellengelände verlegt. Im Boden der südlichen Baustellenfläche ist eine Rigolenanlage errichtet.

Daher ist bei Erdarbeiten grundsätzlich auf den vorhandenen Leitungsbestand zu achten.

Sollten bei evtl. erforderlichen Aushubarbeiten Leitungen o.ä. freigelegt werden, so liegt es im Aufgabenbereich des Auftragnehmers den Auftraggeber, ggf. auch die zuständigen Behörden, zu informieren und eine Klärung herbeizuführen.

2.1.16  Kampfmittelsondierung

Eine Kampfmittelsondierung ist nicht erforderlich. Es liegt dem AG eine Bescheinigung des Kampfmittelbeseitigungsdiensts (KMBD) des Landes Brandenburg vor, dass kein Kampfmittelverdacht vorliegt.

2.1.17 Baustellensicherheit / SiGeKo

Der Auftraggeber hat einen Sicherheits- und Gesundheitskoordinator (SiGeKo) für die Baumaßnahme eingesetzt. Die Vorgaben und die Anweisungen des SiGeKo sind bei der Bauausführung zwingend einzuhalten.

Mit Auftragserteilung verpflichtet sich der AN, seine Mitarbeiter an die Anforderungen an den Arbeitsschutzes in den Sicherheitsplan des SiGeKo einzuweisen, und die Einhaltung über die Dauer seiner Tätigkeit zu kontrollieren und nachzuhalten.

2.1.18 Allgemeiner Hinweis zu Baustellenordnung

Die Baustelle ist grundsätzlich immer in einem aufgeräumten und sauberen (besenreinen) Zustand zu halten.
Bauschutt ist arbeitstäglich in die bereitgestellten Container des AG zu verbringen, Verpackungsmaterial, sowie sonstige Stoffe des AN sind zum Abschluss eines Arbeitstages abzufahren.

Werden Arbeitsplätze nicht in aufgeräumtem und sauberen Zustand nach Abschluss eines Arbeitstages verlassen, werden diese auf Veranlassung der Bauleitung hin durch Dritte gesäubert. Die entstehenden Kosten hierfür werden dem Verursacher in Anrechnung gebracht.

2.1.19 Art und Umfang von Schadstoffbelastungen

Für die Baumaßnahme wurde ein Schadstoffgutachten erstellt. Schadstoffbelastete Bauteile der Bestandskonstruktion wurden festgestellt. Diese werden im Zuge einer vorgezogenen Abbruchmaßnahme, unter Begleitung eines Abfallmanagers im Vorfeld abgetragen, so dass bei der Ausführung der im LV beschriebenen Arbeiten keine schadstoffbelastete Bauteile mehr vorhanden sind.

2.1.20 Arbeiten anderer Gewerke

Mit zeitgleichen Bauarbeiten anderer Gewerke auf der Baustelle tätigen ist zu rechnen.

2.1.21 Werbung / Werbefreie Baustelle

Das Anbringen einer Firmenzeile am Bauschild des AG ist nicht vorgesehen.

Das Anbringen von Werbetafeln und / oder Firmenschildern an Bauzaun oder Gerüsten ist auf der ganzen Baustelle aus Gründen des Umgebungsschutzes grundsätzlich nicht gestattet.

Ausgenommen sind für Bauablauf und Baustellensicherheit erforderliche Beschilderungen wie Verbots- Warn- und / oder Hinweisbeschilderungen, sowie kleinformatige Firmenschilder zur Kennzeichnung der firmeneigenen Container zur Orientierung ortsfremder Personen

## 2.2. Allgemeine Angaben zur Ausführung
2.2.  Allgemeine Angaben zur Ausführung

2.2.1  Bauteile, Arbeitsabschnitte

Aufgrund von Abhängigkeiten mit dem Bauablauf anderer Gewerke ist damit zu rechnen, dass die Arbeiten mit zeitlicher Unterbrechung auszuführen sind.

Die Arbeitsabschnitte und Abläufe sind vom Auftragnehmer, unter Berücksichtigung der Terminziele, zu Arbeitsbeginn in Ihrer terminlichen Abfolge mit Einzelfristen darzustellen und in Abstimmung mit dem AG zu vereinbaren.

Der Auftragnehmer hat alle Maßnahmen für zur Sicherung notwendiger Zwischenbauzustände, wie Abstützungen, Provisorien und Schutzmaßnahmen, durchzuführen und einzukalkulieren.

Anspruch auf zusätzliche Vergütung besteht nicht, sofern nicht in gesonderten Positionen ausgeschrieben.

2.2.2 Besondere Erschwernisse während der Ausführung

Entfällt für dieses LV.

2.2.3  Besondere Anforderungen, Abfallmanagement und Entsorgung

Das BV wird durch ein Abfallmanagement des AG begleitet.

Abbruchmaterialien, anfallender Schutt, sowie sonstige Materialien und Bauabfälle sind grundsätzlich nach AVV-Schlüssel zu separieren und sortenrein in bereitgestellte Container des AG abzuladen. Das Verfahren zur Entsorgung erfolgt durch den Abfallmanager.

Die Entsorgung von Abfallstoffen und Reststoffen, insbesondere Verpackungsmaterialien, die der AN durch seine Leistung selbst erzeugt, sind durch den AN auf eigene Kosten zu beräumen und zu entsorgen.

2.2.4  Anforderungen an die Baustelleneinrichtung,
Materialanlieferung, Materiallagerung, Baustellensicherung

Die verfügbare Baustelleneinrichtungsfläche und die übergeordnete Baustelleneinrichtung des AG ist dem beiliegenden Baustelleneinrichtungsplan zu entnehmen (s. Plananlage, Baustelleinrichtungsplan).
Die Rahmenbedingungen der Baustelleneinrichtung des AG gelten übergeordnet und sind verbindliche Grundlage für die Planung der eigenen Baustellenorganisation des AN.

Verkehrs- und Bewegungsflächen, Anforderungen, sowie der Flächenbedarf anderer Gewerke sind grundsätzlich zu berücksichtigen.

Die Baustelleneinrichtung des AN ist zwingend mit der Bauleitung / Objektüberwachung des AG vor Einrichtung abzustimmen. Danach erfolgt die Aufteilung und Zuweisung der Flächen durch die Objektüberwachung des AG.

Materialien sind nur in den Mengen anzuliefern, die kurzfristig eingebaut werden können. Größere Anlieferungen sind mit der Objektüberwachung abzustimmen. Das Lagern oder Abstellen von Material oder Hilfsmitteln wie auch Baustellenfahrzeugen ist außerhalb der definierten Baustelleneinrichtungsfläche nicht gestattet.

Falls Material auf der Baustelle gelagert wird, geschieht dies auf eigenes Risiko des AN. Eine Haftung des Auftraggebers bei Beschädigungen, Diebstahl etc. ist ausgeschlossen. Der öffentliche Straßen- und Parkraum darf grundsätzlich nicht zum Abstellen von Baustellenfahrzeugen genutzt werden.

Sämtliche Baustelleneinrichtungen, die der AN zur Durchführung seiner Leistungen benötigt, sind vom AN zu erbringen, die Kosten hierfür sind mit den EP abgegolten, soweit keine Einzelpositionen im LV aufgeführt sind. Dies gilt ebenso für eigene Container, die der AN zur Ausführung der eigenen Leistung benötigt. Diese sind in die EPs einzurechnen und werden nicht gesondert vergütet.

Dies gilt insbesondere auch für Hebewerkzeuge (Kran). Für die Kranaufstellung ist der Mehraufwand für die Verlegung von Zuleitungen aus der Haupt-UV komplett mit einzukalkulieren.

Die Standorte der Baustromverteiler mit Anschlußwerten sind dem BE-Plan der LV-Anlagen zu entnehmen.

Zur Absicherung muss der Baustellenbereich ständig geschlossen gehalten werden, um das Betreten durch Unbefugte zu verhindern. Nach Beendigung der Arbeiten sind Baustellentüren und Tore durch den AN täglich abzuschließen.

2.2.5  Regelung und Sicherung des Verkehrs

Die Regelung des öffentlichen Verkehrs auf den Straßen "An der Orangerie" und "Maulbeerallee", sowie ggf. erforderliche Maßnahmen zur Verkehrssicherheit, z.B. für An- und Abtransport von Baugerät, Baukränen, Baumaterial, sind grundsätzlich Leistungen des AN und in der Einheitspreiskalkulation zu berücksichtigen.

Ggf. erforderliche Genehmigungen der Straßenverkehrsbehörde sind eigenverantwortlich durch den AN einzuholen.
Dafür anfallende Genehmigungsgebühren sind als Nebenkosten einzukalkulieren und werden vom AG nicht erstattet.

Die Hinweise der AVB, in Pkt. 2.1.4 sind zu beachten.

2.2.6  Hebegeräte, Kranlogistik und Gerüst

Seitens des AG werden für die nachfolgend ausgeschriebenen Leistungen Fassadengerüste gestellt.

Alle zur Durchführung, der in dieser Leistungsbeschreibung genannten Leistungen, notwendigen Innengerüste oder Hebegeräte gehören zum Leistungsumfang des Auftragnehmers, und sind in der Einheitspreiskalkulation zu berücksichtigen und werden nicht zusätzlich vergütet.

Die Art und Ausführung der Innengerüste bzw. Hebegeräte erfolgt nach Wahl und geplantem Einsatzort in Eigenverantwortung durch den Auftragnehmer.

Für alle Arbeiten ist die Erschwernis durch horizontale und vertikale Transport- und Förderwege zu beachten. Aufwendungen für den Materialtransport sind in die Einheitspreise der LV-Positionen einzukalkulieren.

2.2.7  Vorhaltung von Gerüsten für andere Unternehmer

Grundsätzlich sind die Innengerüste des Auftragnehmers auch für Zwecke des Auftraggebers zur Nutzung frei. Die Benutzung ist auf jeden Fall mit dem Auftragnehmer abzustimmen.

2.2.8  Einrichtungen für Personal und Lagerung des AN

Es werden keine Mannschaftscontainer zum Zwecke des Aufenthalts (für Pausenzeiten oder notwendige Arbeitszeiten, etc.) oder Materialcontainer vom AG gestellt. Diese müssen grundsätzlich vom AN bereitgestellt werden.
Eine zusätzliche Vergütung erfolgt nicht.

2.2.9  Verwendung von Recycling-Stoffen, Anforderungen

Die Verwendung von Recyclingstoffen ist seitens der SPSG, zur Herstellung nicht sichtbarer Bauteile prinzipiell erwünscht, steht jedoch in Abhängigkeit zu den Anforderungen der beauftragten Leistung. Die Verwendung von Recycling-Stoffen ist daher grundsätzlich vom AG freizugeben.

Bei Verwendung von Recyclingstoffen, geht der AG davon aus, dass es zu keinen umweltbedenklichen Beeinträchtigungen (unmittelbar oder auf Dauer) kommt. Im Zweifelsfall hat der Auftragnehmer den Beweis der Unbedenklichkeit zu erbringen.

2.2.10  Hinweis zu Materialien, Anstriche, Spachtelmassen etc.

Es sind grundsätzlich lösemittelfreie, emissionsarme Materialien, Anstriche, Spachtelmassen u.s.w zu wählen und nachzuweisen. Es werden grundsätzlich nur Klebstoffe mit den Prüfzeichen
- "EC 1" der Gemeinschaft emissionskontrollierter Verlegerwerkstoffe (GEV) oder
- TÜVdotCOM/TFI (Zertifizierung nach TÜV)
verwendet.

Es werden ausschließlich Produkte eingesetzt, die das AgBB Zeichen (Aufschrift: "Emissionsgeprüft nach DIBt-Grundsätzen) und / oder das "Blauer Engel" - Zeichen tragen.

Die Verwendung von Bauschäumen ist mit Verweis auf den Schutz denkmalgeschützter Bauteile grundsätzlich nicht gestattet!

2.2.11  Schutz angrenzender Bauteile
Sämtliche angrenzenden Bauteile (Putz, Holz, Metall, etc.), insbesondere schützenswerte Bauteile des zu erhaltenden Baubestands, sind mit geeigneten Mitteln/Vorrichtungen etc. zu schützen, diese sind nach Arbeitsende wieder rückstandlos zu entfernen. Der Schutz ist eine Nebenleistung und wird nicht extra vergütet.

2.2.12 Beigestellte Stoffe durch den AG

Wenn vom Auftraggeber Baustoffe zur Verfügung gestellt werden, ist in den Leistungsbeschreibungen der damit verbundene Aufwand beschrieben und näher geregelt.

2.2.13 Leistungen für andere Unternehmer

Sind Leistungen für andere Unternehmer zu erbringen, wird dies in der Leistungsbeschreibung geregelt.

2.2.14  Benutzung von Teilen der Leistung vor der Abnahme

Teilleistungen, die vor Endabnahme einer Nutzung überführt werden sollen, oder zu überbauende Teilleistungen, werden gemeinsam mit dem Auftraggeber vor Schlußabnahme kontrolliert und protokolliert (gemäß § 4 Ziffer 10 VOB/B). Diese Leistungskontrollen sind Bestandteil einer noch zu erfolgenden Abnahme der gesamten Bauleistungen und werden dieser Abnahme beigefügt.

2.2.15  Übertragung der Wartung

Entfällt für dieses LV.

2.2.16  Terminvorgaben / Terminplan

Ein aktueller Rahmenterminplan wird mit Beginn der Arbeiten übergeben.

Innerhalb von 2 Kalenderwochen nach Auftragserteilung hat der AN Zwischentermine für Teilfertigstellungen eigener Leistungen zu erarbeiten.

2.2.17  Arbeiten anderer Gewerke

Mit zeitgleichen Bauarbeiten anderer auf der Baustelle tätigen Gewerken ist zu rechnen.

2.2.18  Einmessen des Bauwerkes

Erforderliche Einmessarbeiten, Abstecken der Hauptachsen, das Anlegen eines Meterrisses, sowie Kontrollmessungen während der Bauausführung, sind grundsätzlich Leistungen des AN.

Grundsätzlich hat der AN die Maßhaltigkeit der Konstruktion seiner Leistung vor Ort zu prüfen. Bei ggf. festgestellten Maß- abweichungen zur vorgegeben Planung besteht Hinweispflicht für den AN an den AG. Dies gilt insbesondere bei Bauarbeiten Im Bestand.

Die Verpflichtung des AN zur Maßhaltigkeit und Eigenkontrolle bei der Ausführung als Nebenleistung der eigenen Bauleistungen gem. VOB und DIN-Norm bleibt auch dann unberührt, wenn in diesem Leistungsverzeichnis Positionen für besondere Messarbeiten gebildet sind.

2.2.19  Ablauf der Arbeiten und Bautagebuch

Die einzelnen Abläufe und Termine werden in regelmäßig stattfindenden Baustellenbesprechungen mit der örtlichen Objektüberwachung des AG koordiniert.
Die Teilnahme eines verantwortlichen Fachbauleiters des Auftragnehmers an den regelmäßig stattfindenden Baustellengesprächen ist sicherzustellen (1 x wöchentlich). Der Auftragnehmer hat ein Bautagebuch, zu führen und wöchentlich einzureichen.

Inhalt Bautagebuch:
- Anzahl der vor Ort tätigen Mitarbeiter mit Name, Art der Tätigkeit, Qualifikation,
- Wetter,
- Leistungs- und Terminstand
- größere Materiallieferungen,
- Material- und Schuttentsorgung, etc.
- sonstiges, besondere Ereignisse

Grundsätzlich sind alle für die Ausführung vorgesehenen Materialien/Bauteile etc. rechtzeitig zu bemustern und vom Auftraggeber schriftlich zur Ausführung freigeben zu lassen. Die Bemusterungen haben nach den Vorgaben des Auftraggebers zu erfolgen und sind für den Auftraggeber kostenfrei, solange nicht in gesonderter Position ausgeschrieben. Terminverzüge durch verspätete Bemusterungen gehen zu Lasten des Auftragnehmers.

2.2.20  Dokumentation

Für alle eingesetzten Baumaterialien und Bauprodukte sind die bauaufsichtlichen Zulassungen und Prüfzeugnisse sowie die technischen Systembeschreibungen, Datenblätter und (sofern vorhanden) Sicherheitsdatenblätter und Verwendungs -/ Einbauhinweise des Herstellers, nach Baufortschritt frühzeitig vor dem Einbau (als pdf) einzureichen.

Vor VOB Abnahme sind diese Dokumente gesammelt in Papierform und als pdf- Dateien an die Objektüberwachung des Auftraggebers bzw. den Auftraggeber zu übergeben. Alle Papierunterlagen sind vorzugsweise in A4 oder (wenn im Orginal größer) auf A4 gefaltet und sortiert in einem A4 Ordner geheftet einzureichen, und digital (auf USB-Stick), im Format pdf, auf Datenträger zu übergeben.

Alle Unterlagen sind in deutscher Sprache oder mindestens mit einer Übersetzung in die deutsche Sprach zu verfassen.

Die zur Ausführung freigegebenen Werk- und Montagepläne sind (ggf. korrigiert) gesammelt in Papierform (auf A4 gefaltet) geordnet im A4 Ordner und digital, im Format pdf, auf Datenträger zu übergeben. (Siehe LV Positionen im Titel Dokumentation)

2.2.21  Allgemeiner Hinweis zur Abrechnung

Soweit Ausführungspläne und Ausführung übereinstimmen, wird nach den Plänen abgerechnet. In allen anderen Fällen sind Aufmaßpläne des AN zu erstellen.

Vor Rechnungsstellung sind die erforderlichen Aufmaße und Mengennachweise rechtzeitig und in prüffähiger Form zur Prüfung vor Rechnungseingang einzureichen.

Teilrechnungen, Aufmaßpläne und Mengenermittlungen sind grundsätzlich ab der ersten Teilrechnung bis zur Schlussrechnung kumulativ aufzustellen.

Die Abrechnungen bzw. örtliche Aufmaße sind übersichtlich aufzustellen. Sie sind dem Baufortschritt folgend bereits unmittelbar nach Ausführung der betreffenden Leistungen anzufertigen.

Der AG behält sich vor, Teilrechnungen ohne fortgeschriebenes Aufmaß, als nicht prüffähig zurück zu weisen.

## 3.0 Anlagenverzeichnis
3.0 Plananlagen und weitere Unterlagen

1_Lagepläne
· Lfd. Plan-Nr -.100_Lageplan
· Lfd. Plan-Nr -.101d_Baustelleneinrichtung

Ausführungsplanung
2_Grundrisse 1:50:
· Lfd. Plan-Nr -.001c_Mühlenhaus Kellergeschoss
· Lfd. Plan-Nr -.002c_Mühlenhaus Erdgeschoss
· Lfd. Plan-Nr -.003c_Mühlenhaus 1.Obergeschoss
· Lfd. Plan-Nr -.004d_Mühlenhaus 2.Obergeschoss
· Lfd. Plan-Nr -.005b_Mühlenhaus Dachgeschoss
· Lfd. Plan-Nr -.007_Mühlenhaus Dachaufsicht
· Lfd. Plan-Nr -.009f_Remise, Erdgeschoss und Längsschnitt A
· Lfd. Plan-Nr -.010b Remise, Dachraum
· Lfd. Plan-Nr -.011 Remise, Dachaufsicht
 3_Schnitte 1:50:
· Lfd. Plan-Nr -.020a Mühlenhaus, Querschnitt A
· Lfd. Plan-Nr -.021a Mühlenhaus, Längsschnitt B
· Lfd. Plan-Nr -.022a Mühlenhaus, Querschnitt C
· Lfd. Plan-Nr -.025a Remise, Querschnitte B und C
· Lfd. Plan-Nr -.027a Remise, Querschnitte D und E
 4_Ansichten 1:50:
· Lfd. Plan-Nr -.030 Mühlenhaus, Ansicht Südfassade
· Lfd. Plan-Nr -.031 Mühlenhaus, Ansicht Ostfassade
· Lfd. Plan-Nr -.032 Mühlenhaus, Ansicht Nordfassade
· Lfd. Plan-Nr -.033 Mühlenhaus, Ansicht Westfassade
· Lfd. Plan-Nr -.035 Remise, Ansicht Ostfassade
· Lfd. Plan-Nr -.036 Remise, Ansicht Nordfassade
· Lfd. Plan-Nr -.037b Remise, Ansicht Westfassade
· Lfd. Plan-Nr -.060 Waschhaus, Grund, Schnitt, Ansichten
 5_Details
· Lfd. Plan-Nr -.200 Mühlenhaus, Detail-Schnitte Traufe, Decke ü.  2.OG u. DG
· Lfd. Plan-Nr -.202 Mühlenhaus, Detail-Schnitte Decke ü. EG
· Lfd. Plan-Nr -.110 Remise, Detail-Schnitte, Traufe, First, Ortgang
· Lfd. Plan-Nr -.111 Remise, Detail-Schnitte, Dach Walmseite u. Decke ü. EG
· Lfd. Plan-Nr -.112 Remise, Detail-Schnitte, Dachgaube Westseite

6_Tragwerkspläne Holzbau
SN_SI_521_G-00_OG1_A300_ST004-2 (Mühlenhaus Holzbauplan)
SN_SI_540_G-00_DG_A300_ST005-2a (Remise Holzbauplan)

7_Holzgutachten mit Fotodokumentation und Regeldetails
- BZHM_MHK_Anl-Zimmerer-Holz-GA:
01 Fotoblatt
02 Tabellarische Auflistung schadensrelevanter Bauteile
03 Remise GR EG Süd
04 Remise GR DG Süd
05 Remise GR DG Nord
06 Tabellarische Auflistung schadensrelevanter Bauteile
07 Mühlenhaus Decke über KG,
08 Mühlenhaus Decke über EG
09 Mühlenhaus Decke über 1.OG
10 Mühlenhaus westlicher Dachstuhl
11 Mühlenhaus östlicher Dachstuhl
12 Reparaturdetails
13 Details

## 4.0 Zusätzliche Technische Vorbemerkungen
4.0 Zusätzliche Technische Vorbemerkungen

Zimmer- und Holzbauarbeiten

Der Ausführung liegen jeweils in gültiger Fassung zugrunde:

VOB Teil C in gültiger Fassung

DIN 18334 Zimmer- und Holzbauarbeiten
DIN 18335 Stahlbauarbeiten
DIN 18364 Korrosionsschutzarbeiten
DIN 1052 Berechnung und Bemessung von Holzbauwerken
DIN 4102  Brandschutz im Hochbau
DIN 4074-1:2012-06 Sortierung von Holz nach der
  Tragfähigkeit - Teil 1: Nadelschnittholz
DIN 68365: 2008-12 Bauholz für Zimmerarbeiten;
  Gütebedingungen
DIN 68800 - 3:2020-03 Holzschutz; Vorbeugender chemischer
  Holzschutz
DIN 68800 - 4:2012-12 Holzschutz; Bekämpfungsmaßnahmen
  gegen holzzerstörende Pilze/ Insekten

WTA Merkblatt 01.2021/D Echter Hausschwamm

In den nachstehenden Leistungsbeschreibungen sind Ergänzungen enthalten, die - wenn nicht anders erwähnt- nicht besonders vergütet werden:

4.1 Schutz- und Sicherungsmaßnahmen gemäß UVV

Für Leistungen des AN sowie für Leistungen anderer Unternehmer. Vorhaltezeit bis zum Ende der Bauzeit bzw. nach Abstimmung mit der Objektüberwachung, Rückbau nur nach Abstimmung mit der Objektüberwachung. Hierzu zählen im besonderen:
- Absturzsicherungen
- Abdeckungen von Aussparungen incl. mehrmaligem Öffnen und Wiederverschliessen
- Herstellen + Vorhalten der Verkehrswege im Baustellenbereich
- Schutz und Sicherung von benachbarten Bauteilen und Materialien im Bereich der Durchführungsmaßnahmen
- Sicherung der Baustelle beim Verlassen

4.2 Gerüste

Das Gebäude wird bauseits allseitig mit einem Fassadengerüst inkl. Dachfang und Planen eingerüstet, inkl. Aussteifungselementen, Treppentürmen und einem Lastenaufzug am Mühlenhaus. Die Remise erhält zusätzlich ein innenseitiges Schutzgerüst.
Weitere Sonderkonstruktionen sind Sache des AN. Hierzu gehören Schutz- und Arbeitsrüstungen für alle in diesem Angebot enthaltenen Arbeiten einschließlich deren An- und Abtransport und Vorhaltung für die Dauer der eigenen Bauzeit.

4.3 Wetterschutz

Der AN hat über die gesamte Bauzeit an den Dächern für den Verschluss durch Abplanung als Bewitterungsschutz inkl.  Sicherung und zu sorgen. Die Verantwortung dafür liegt beim AN.

4.4 Reinigung

Die Baustelle ist sauber zu halten. Bauzwischenreinigungen während der gesamten Bauzeit im Gebäude und Aufräumen der Baustelle wöchentlich. Beseitigung aller Schuttmengen und sonstiger Abfälle, Reste usw. im Zuge der eigenen Arbeiten.

4.5 Hinweise für Abbrucharbeiten, Abfälle und Abfallmanagement

4.5.1 Nicht gefährliche Abfälle

Nicht gefährliche Abfälle müssen vom AN getrennt gesammelt werden. Dies betrifft Siedlungsabfälle nach §3 sowie Bau und Abbruchabfälle nach §8 Kreislaufwirtschaftsgesetz. Die in der Baumaßnahme anfallenden Abfallarten werden dem AN vom AG in Form eines Entsorgungskonzeptes übergeben. Für die Entsorgung von nicht gefährlichen Abfällen wird vom AG oder dessen Bevollmächtigten pro Abfallart ein vereinfachter Entsorgungsnachweis erstellt.

4.5.2 Gefährlicher Abfall

Gefährlicher Abfall zur Beseitigung unterliegt der Andienungspflicht bzw. gefährlicher Abfall zur Verwertung der Anzeigenpflicht an die Sonderabfallgesellschaft Brandenburg Berlin (SBB). Das elektronische Nachweisverfahren ist nur bei gefährlichen Abfällen anzuwenden. Für die Entsorgung von gefährlichen Abfällen wird vom AG oder dessen Beauftragten pro Abfallart ein Entsorgungsnachweis oder Sammelentsorgungsnachweis erstellt.

4.5.3 Verpackungsmaterial, Baustellenabfälle des AN

Anfallendes Verpackungsmaterial bleibt Eigentum des AN und ist soweit möglich, dem eingerichteten Rücknahmesystemen zuzuführen oder auf eine andere Art ordnungsgemäß zu verwerten.

Abfälle, die der AN bei der Bauausführung selbst erzeugt (nicht gefährlich oder gefährlich), hat der AN den abfallrechtlichen Anforderungen entsprechend ordnungsgemäß zu deklarieren und zu entsorgen. Sämtliche Verantwortung obliegt ihm. Dem AG oder Verfahrensbevollmächtigten ist lediglich informativ mitzuteilen, dass die Abfälle von der Baustelle ordnungsgemäß entsorgt worden sind, Verpackungsmaterial, überschüssiges Baumaterial und Baustellenabfälle des AN können auf der Baustelle nur begrenzt in verschließbaren Behältersystemen gesammelt werden und sind in kurzen Intervallen abzufahren. Das Verbringen der oben genannten Abfälle in die Sammelbehälter für Bauabfälle des AN ist untersagt. Die Zwischenlagerung auf dem Gelände darf nur nach Genehmigung durch die Bauleitung und nur in geschlossenen Behältern erfolgen. Die anfallenden Kosten für das Aufstellen, Vorhalten und beseitigen der Container ist eine Nebenleistung und in die Einheitspreise der Positionen einzurechnen.

4.5.4 Alle Abfallarten

Es ist das Kreislaufwirtschaftsgesetz vom 24.02.2012, inkraftgesetzt am 01.06.2012, sowie die Gewerbeabfallverordnung vom 18.04.2017 in der jeweils gültigen Fassung, mit allen Rechtsgrundlagen, Verordnungen und Merkblättern zur Vermeidung, Wiederverwendung, Recycling, Verwertung und Beseitigung von Abfällen anzuwenden. Grundsätzlich ist verwertbarer Abfall nicht zu beseitigen. Es gilt Abfallvermeidung Verwertung und
Beseitigung. Jeder auf der Baustelle anfallende Abfall ist je Abfallschlüsselnummer getrennt in verschließbaren Containern zu sammeln. Sämtliche Container (für gefährliche und nicht gefährliche Abfälle) werden vom AG gestellt und von mehreren an der Baumaßnahme beteiligten Gewerken befüllt. Die Zeiten für Befüllung der Container werden von der Bauleitung festgelegt und rechtzeitig bekannt gegeben.

Grundsätzlich sind in die Positionen des AN einzukalkulieren: - Abbruch - Transport der Abfälle in die Container. - Das Sortieren des Abfalls

Die Entsorgung sämtlicher Gebäudeabfälle übernimmt der AG. Sie ist somit nicht Gegenstand dieser Ausschreibung.

Schuttrutschen in oder am Gebäude / Gerüst sind nicht zugelassen.

4.6 Materialanlieferung

Zufahrt zur Baustelleneinrichtung siehe Baubeschreibung und Vorbemerkungen.

Der Transport von Material in die Gebäude ist durch Eingangstüren im EG (Bautüren) sowie über den Außenaufzug am Mühlenhaus (ca. 1,40x1,60m, Tragfähigkeit: 2 KN) am Gerüst möglich.

4.7 Holzschutz

Chemischer Holzschutz ist nicht vorgesehen. Der Holzschutz ist  durch den Einbau geeigneten und trockenen Holzes sicher zu stellen. Die Verwendung von Tropenhölzern ist untersagt. Es sind zertifizierte Hölzer mit Nachweis zu verwenden.

4.8 Holzkonstruktion

Beschreibung der Konstruktion und deren Schädigung siehe Holzschutzgutachten und Statik.

Tragende Konstruktionen sind aus Bauschnittholz nach DIN 4074 Teil 1:2012-06 als Kanthölzer DIN 4074 - S10 TS - Ki auszuführen, Festigkeitsklasse C 24 nach DIN 1052, Schnittklasse A nach DIN 68365, Einschnittart herzgetrennt, Bauschnittholz ist sägerauh einzubauen, es darf einen Feuchtesatz von 20% nicht überschreiten, entsprechende Nachweise sind vom Hersteller zu liefern.

Es sind nachweislich Hölzer aus regionaler oder mitteleurop. Holzwirtsschaft einzubauen.

4.9 Verbindungsmittel

Wenn nicht anders beschrieben, sind alle Verbindungen in zimmermannsmäßigem Abbund herzustellen. Für die Verbindungsmittel für alle anderen Arbeiten (z.B. Verankerungsarbeiten) gilt: Verbindungsmittel an feuchtegefährdeten Stellen sind nichtrostend auszuführen. Sämtliche Anschlüsse, Befestigungsmittel, Kleineisenzeug, Bohrungen, Stöße, etc. sowie Isolierpappe-Unterlagen an den Holzberührungsflächen mit Mauerwerk sind in die Einheitspreise einzukalkulieren. Für das Einbringen von Verbindungsmitteln steht teilweise nur begrenzter Arbeitsraum zur Verfügung.

4.10 Bauzustände

Nachweise für Bauzustände und für Hilfskonstruktionen, Aussteifungen sowie Belastungen tragender Bauteile durch Baugeräte (Hebezeuge u.ä.) sind vom AN beizubringen. Die Kosten für die Nachweise und die Zwischenbauzustände sind in die Einheitspreise des Angebotes einzukalkulieren.
Die weiterführende Dokumentationen sind in den entsprechenden LV-Positionen beschrieben.

4.11 Stahlbauarbeiten Statische Ertüchtigung

Bei evtl. notwendigem Profilaustausch oder sonstigen Änderungsvorschlägen seitens des AN sind die erforderlichen statischen Nachweise vom AN zu führen, der AN hat auch die Einzelnachweise für die Anschlüsse und Stöße zu erbringen und den Prüfingenieur zur statischen Prüfung vorzulegen, einschl. der Kostenübernahme.

Sämtliche Werkstattzeichnungen und Stücklisten sind vom AN zu fertigen.

Die im LV einzusetzenden Preise schließen alle Materiallieferungen der Konstruktionen (auch alle Anschlüsse, Stöße, Bohrungen, Befestigungsmaterial, Schweißnähte und Kleineisenteile), die Lieferung frei Baustelle und ggf. Zwischenlagerung mit ein. Die notwendigen Kleineisenteile und das Befestigungsmaterial werden in den Positionen der Konstruktionsteile abgerechnet.

4.12 Dämmstoffe

Einzubauende Dämmstoffe sind über die gesamte Fläche dicht zu stoßen und an begrenzende Bauteile anzuschließen.
Die Dämmung und Dampfbremse ist einschl. der Anschlussarbeiten an angrenzende Bauteile auszuführen.

4.13 Bauablauf

Der AN ist verpflichtet, einzelne Teilleistungen unabhängig von ihrem Leistungsumfang dann zu erbringen, wenn es der Baufortschritt erfordert, bzw. zulässt. Kurzfristige Stillstandzeiten, die durch neue Befundsituationen im Bestand verursacht werden, gehen nicht zu Lasten des Auftraggebers. Zeitpunkt und Umfang von einzelnen Teilleistungen sind mit der örtlichen Bauüberwachung abzustimmen und nach Aufforderung auszuführen. Der Auftragnehmer hat die Durchführung der Arbeiten mit anderen Unternehmen, die zeitgleich tätig sind, so abzusprechen, dass ein reibungsloser Ablauf der Arbeiten gewährleistet ist.

## 91 VE 300-09.1 MHK Zimmer- und Holzbauarbeiten

### Titel 01 Zimmererarbeiten

#### Untertitel 01.01 Baustelleneinrichtung

**01.01.01 Baustelleneinrichtung Zimmererarbeiten**
*** Pauschalposition
Allgemeine Baustelleneinrichtung des Auftragnehmers als Zulage zu den ausgeschriebenen Leistungen entsprechend Vorbemerkungen inkl. ZTV herstellen.
Nebenleistungen gem. DIN 18299 sind nicht Inhalt der Position und werden nicht gesondert vergütet.

Baustelleneinrichtung, bestehend aus:
1. Allgemeine Baustelleneinrichtung der Firma:
Stellung, Vor- und Unterhaltung Bauwagen bis 2.50 / 5.00 m als Aufenthaltsraum für die Firma, inkl. An- und Abfahrt. Zusammenstellung der erforderlichen Geräte und Werkzeuge, Transport zur und von der Baustelle, Vorhaltung für die Dauer der Einsatzzeit, Gerüstmaterial bis 3,5 m Arbeitshöhe inkl. Vorhaltung, An- und Abfahrt.
2. Sicherung der Baustelle:
Lagerung und Sicherung der Materialien, Sicherung der Baustelle beim Verlassen.
3. Anlegen von Meterrissen und dauerhafte Sicherung während der Bauzeit
4. OSB-Platten für nachfolgend beschriebene Zimmererarbeiten als Durchfallschutz bei Balkenertüchtigungen, Unterlage für im Gebäude gelagerte Materialien (z.B. Einschub etc.).
5.H-Sauger für Reinigungsarbeiten

Vorhaltung während der gesamten eigenen Bauzeit
Menge: 1,000 psch

**01.01.02 Temporäre Überdachung**
*** Pauschalposition
Herstellung einer temporären Überdachung als flach
geneigte Dachkonstruktion zur Lagerung der Hölzer,
Schalungen etc.,
bestehend aus 6 Stielen 14/14, inkl. Rähm 14/14,
auflagernd auf kurzen Schwellen 14/14 (ohne Fundament),
Queraussteifung mittels kurzer Kopfbänder,
Holzart Fichte (ohne technische Trocknung),
Dacheindeckung aus V13 auf Vollschalung (d=2,8 cm) auf
Sparren 20/4

Grundfläche ca. 3 x 8 m
inkl. Materiallieferung
Menge: 1,000 psch

**01.01.03 Rückbau Temporäre Überdachung**
*** Pauschalposition
Rückbau / Abtransport / Entsorgung der vorbeschriebenen temporären Überdachung
Menge: 1,000 psch

**01.01.07 Herstellungs-/ Werkstattpläne**
*** Pauschalposition
Herstellungs-/Werkstattpläne Neuabbund Remise (südlicherTeil, Walmdachbereich)
südlich Achse R-0 für die nachfolgenden, im
Leistungsverzeichnis beschrieben, Leistungen.
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
Die statischen Berechnungen mit Positions- und
Übersichtsplänen werden vom Auftraggeber zur
Verfügung gestellt. Konstruktion und Nachweise von
Anschlussdetails sowie Werkstattzeichnungen
für den Stahl- und Holzbau sind vom AN anzufertigen.
Sämtliche Werkstatt- und Montagezeichnungen sind,
bevor sie dem Prüfingenieur zur Prüfung
vorgelegt werden, dem Architekten und dem
Tragwerksplaner rechtzeitig zur Durchsicht vorzulegen.
Bei der Erstellung der Werkstatt- und Montagepläne
sowie der Stücklisten besteht eine
Koordinationspflicht mit den AN der anschließenden
bzw. integrierten Gewerke, wie z. B. Fassade,
Heizung, Lüftung, Sanitär, Elektro, etc.
Vor dem Anfertigen der Werkstattzeichnungen und dem
Beginn der Werkstattarbeiten hat der AN,
sofern erforderlich, die exakte Lage der
Bestandskonstruktion bzw. der vorhandenen Außenwände
aufzumessen und als Randbedingung in die
Werkstattzeichnungen mit einzutragen.
Alle Kosten für Vervielfältigungen (3-fach Papier),
Versand, Verteilung (digital PDF + Originalformat)
usw. sind in die Position Herstellungs-/Werkstattpläne
einzurechnen.
Sondervorschläge, die die Konstruktion nicht
wesentlich verändern, sind möglich und sind von den
Planern genehmigen zu lassen. Bei Zustimmung erfolgt
die statisch-technische Bearbeitung und die
bautechnische Prüfung durch den AN.
Kosten der Prüfung durch den Prüfstatiker bauseits
Menge: 1,000 psch

**01.01.08 Arbeitsebene, OSB Platten 28 mm**
Arbeitsebene, bestehend aus:
OSB Platten, Plattenstärke ca 28 mm

Liefern und in Räumen mit aufgenommenen Dielen als
Arbeitsebene für Fremdgewerke verlegen.

Ort: MH/Rem EG, 1.OG, MH 2.OG, DG

Position einschl. Holzlieferung/ Material und
Verbindungsmittel
Menge: 100,000 m2

**01.01.09 Arbeitsebene, OSB Platten 28 mm, demontieren/ abfahren**
Arbeitsebene, bestehend aus:
OSB Platten, Plattenstärke ca 28 mm

Nach Abschluss der Arbeiten demontieren und
zur eigenen Verwendung abtransportieren.

Ort: MH/Rem EG, 1.OG, MH 2.OG, DG
Menge: 100,000 m2

**01.01.10 Fußbodenschutz Einbau**
Neu verlegte und / oder Bestandsdielen schützen mittels Schutzbelag aus Milchkartonpappe.
Händisch zuschneiden und rutschsicher verlegen. Ausführung in Einzelflächen.

Ort: Mühlenhaus EG bis DG
Menge: 160,000 m2

**01.01.11 Fußbodenschutz Rückbau**
Fußbodenschutz wie vor beschrieben ausbauen und zur eigenen Verwendung abtransportieren.

Ort: Mühlenhaus EG bis DG
Menge: 160,000 m2

**01.01.12 Reinigung Dachgeschoß**
Reinigung (absaugen H-Sauger) der Bodenbretter
nach Rückbau der Dacheindeckungen durch den Dachdecker.
Abrechnung nach Quadratmeter Bodenfläche

Entstaubungsmaterial in Container auf der BE laden.

Ort:  Mühlenhaus 2.OG, Spitzboden
 Remise EG, OG
Menge: 665,000 m2

#### Untertitel 01.02 Schützen / Beräumen

**01.02.10 Abplanen**
Witterungsschutz aus neuen, gewebeverstärkten Planen
liefern und herstellen.
Die Planen sind mit Konterlatten sturmsicher zu
befestigen.

Mühlenhaus: ca. 165 m2
Remise:  ca. 460 m2

(vgl. Anlage 1 - Fotoblatt)
Menge: 625,000 m2

**01.02.20 Vorhaltung Witterungsschutz**
Vorhaltung des Witterungsschutzes.
Mit einzukalkulieren ist die bedarfsweise Erneuerung
von Planen nach Sturm- und Starkregenereignissen inkl.
Nachlieferung von beschädigten Planen sowie
Nachbefestigung mit Konterlatten.
Menge: 10000,000 m2Wo

**01.02.21 Rückbau Witterungsschutz**
Rückbau und Abtransport zur eigenen Verwendung des vorbeschriebenen Witterungsschutzes
Menge: 625,000 m2

#### Untertitel 01.03 Abstützen / Aussteifen

**01.03.10 Einzelabstützung bis 4m**
Senkrechte Abstützungen von belasteten Bauteilen zur
Lastfreimachung, Stützenlänge bis 4 m, durch
Einzelstützen, einschließlich aller erforderlichen
Keile und/oder Laschen, einbauen, sichern, während der eigenen Bauzeit vorhalten und wieder ausbauen, inkl. Streben zur Queraussteifung.
Querschnitte bis 16 / 16 cm

Nach Abschluss der Arbeiten demontieren und
zur eigenen Verwendung abtransportieren.
Menge: 80,000 m

**01.03.20 Abfangung mittels Rähm**
Dachverband mit Hilfe von Längsrähmen zur Durchführung des Neuabbundes auf tragfähigem Untergrund abfangen und abstützen, inkl. liefern, vorhalten und zur eigenen Verwendung abtransportieren des hierfür benötigten Materials.

Mindestquerschnitt 14/14

Abrechnung nach lfdm Abstützung
Menge: 25,000 m

#### Untertitel 01.04 Rückbau Holzbauteile

**01.04.01 Rückbau Bodenbretter / Dielen**
Die unter Denkmalschutz stehenden Bestandsbodenbretter / Bestandsdielen sind vollständig zu erhalten und sollen wiederverwendet werden.

Bodenbretter raumweise oder in Teilen, für die Balkenertüchtigung oder den Einbau von Heizleitungen etc., behutsam und zerstörungsfrei demontieren, entnageln, Feder aufsägen mit einem H-Sauger reinigen und für den Wiedereinbau kennzeichnen.

Transport auf die BE, dort in der temporären Einhausung (siehe Pos. 01.01.02.) auf Zwischenhölzern aufstapeln.

Nicht wiederverwendbare Bestandsbodenbretter / Bestandsdielen in Container auf der BE zur Entsorgung laden.
Containerstellung und Entsorgung bauseits.
Transportweg ca. 100 m

Ausbauort: Mühlenhaus EG bis DG
Menge: 250,000 m2

**01.04.02 Rückbau Deckeneinschub in Holzbalkendecken**
Deckeneinschub (Sand, Lehm, Stroh, Schlacke etc.) bis 10 cm aufnehmen und in Container auf der BE zur Entsorgung laden.
Transportweg ca. 100 m
Containerstellung und Entsorgung bauseits.

Der Mehraufwand für restlose Absaugen der Stakung ist
mit einzukalkulieren.

Balkenabstand ca. 90 cm

Ort: Mühlenhaus EG bis DG

(vgl. Anlagen 2 bis 11 - Schadenskartierungen Remise
und Mühlenhaus)
Menge: 75,000 m2

**01.04.03 Rückbau Deckeneinschub in Holzbalkendecken - lagern**
Deckeneinschub (Sand, Lehm, Stroh, Schlacke etc.) bis 10 cm aufnehmen und seitlich auf Folie zum Wiedereinbau lagern.

Der Mehraufwand für restlose Absaugen der Stakung ist
mit einzukalkulieren.

Balkenabstand ca. 90 cm

Ort: Mühlenhaus EG bis DG

(vgl. Anlagen 2 bis 11 - Schadenskartierungen Remise
und Mühlenhaus)
Menge: 75,000 m2

**01.04.04 Rückbau Stakung in Holzbalkendecken - entsorgen**
Rückbau Stakung (Blindboden) bestehend aus:
Holzstakung, seitl. Anlaschungen, Nägel.
Dicke der Stakung ca. 3-4 cm

Sortieren und nicht mehr verwendbares Material zur Entsorgung in Container auf der BE laden.
Transportweg ca. 100 m
Containerstellung und Entsorgung bauseits.

Der Mehraufwand für das restlose Absaugen der
Unterdeckenschalung ist mit einzukalkulieren.

Balkenabstand ca. 90 cm

Ort: Mühlenhaus EG bis DG
Menge: 75,000 m2

**01.04.05 Rückbau Stakung in Holzbalkendecken - lagern**
Rückbau Stakung (Blindboden) bestehend aus:
Holzstakung, seitl. Anlaschungen, Nägel.
Dicke der Stakung ca. 3-4 cm

Sortieren und seitlich für den Wiedereinbau lagen

Der Mehraufwand für das restlose Absaugen der
Unterdeckenschalung ist mit einzukalkulieren.

Balkenabstand ca. 90 cm

Ort: Mühlenhaus EG bis DG
Menge: 75,000 m2

**01.04.06 Rückbau Bauschutt / Drempel**
Rückbau Bauschutt im Drempelbereich bestehend aus:
Sand / Lehmschüttung, Ziegelresten, Kleinteilen, Bauschutt etc.

Sortieren und Material zur Entsorgung in die jeweiligen Container auf der BE laden.
Transportweg ca. 100 m
Containerstellung und Entsorgung bauseits.

Balkenabstand ca. 90 cm

Ort: Traufen Mühlenhaus / Remise
Menge: 2,500 m3

**01.04.07 Rückbau Dachaufbau Waschhaus**
*** Pauschalposition
Rückbau Dachbauteile Waschhaus bestehend aus:

Bitumendachbahn
Dachrand Zinkblech
Holzschalung
6 Sparren ca. 10 / 18 cm

Dachfläche ca. 4,45 x 3,75 m

Sortieren und zur Entsorgung in die jeweiligen Container auf der BE laden.
Containerstellung und Entsorgung bauseits.

Ort: Pultdach Waschhaus

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
Waschhaus Zustand 2024
Menge: 1,000 psch

**01.04.08 Entnageln Dachkonstruktion**
*** Pauschalposition
Bauteile der Dachkonstruktion allseitig komplett entnageln und
kleinere Anbauteile entfernen

Bauteile:
First, Gratsparren, Balken, Stiele/ Stützen, Pfetten, Wechsel, Kopfbänder
Länge ca. 120 lfm
Grundfläche ca. 85 m2

Metallteile sortieren und zur Entsorgung in Container auf der BE
laden.
Transportweg ca. 100 m
Containerstellung und Entsorgung bauseits.

Ausführungsort: DG Mühlenhaus BTL West (niedriger Bauteil)
Menge: 1,000 psch

**01.04.09 Balkenauflager freistemmen**
Balkenauflager aus Ziegel- und Natursteinmauerwerk der Deckenbalken für die Sanierungsmaßnahmen seitlich und bis zwei Schichten unter dem Auflager freistemmen.

Balkenabstand ca. 90 - 110 cm,
Wandstärke ca. 25 - 75 cm

Stemmen, Schutt/nicht mehr verwertbares Material sortieren und transportieren und in jeweilige Container entsorgen.
Transportweg ca. 100 m
Containerstellung und Entsorgung bauseits.

Ort:  Mühlenhaus EG bis DG
 Remise OG
Menge: 1,500 m3

**01.04.10 Unterdeckenschalung mit Schilfrohr und Putz abbrechen**
Unterdeckenschalung mit Schilfrohr und Putz abbrechen
mit Trennschnitt zu Bestandsbauteilen.

Dicke der Schalung ca. 30 mm
Putzstärke ca. 15 mm

Demontieren, sortieren, transportieren und in Container auf der BE
laden.
Transportweg ca. 100 m
Containerstellung und Entsorgung bauseits.

Ort: Mühlenhaus Decken über EG bis über DG
Menge: 100,000 m2

**01.04.11 Schilfrohr und Putz abbrechen**
Schilfrohr und Deckenputz abbrechen, lose Deckenschalung wieder verschrauben.

Dicke der Schalung ca. 30 mm
Putzstärke ca. 15 mm

Demontieren, sortieren, transportieren und in Container auf der BE
laden.
Transportweg ca. 100 m
Containerstellung und Entsorgung bauseits.

Ort: Mühlenhaus Decken über EG bis über DG
Menge: 100,000 m2

**01.04.12 Geschädigte Hölzer ausbauen**
Vorhandene, stark von pilzlichen und tierischen
Schädlingen geschädigte Hölzer der Dachstuhl- und Deckenkonstruktion aus Kiefer, Dimensionen bis zu 20/26 und bis maximal 4,00 m Länge bis zum gesunden Hirnholz, zurückschneiden bzw. über die gesamte Länge vorsichtig ausbauen.

Unmittelbar zur Entsorgung in jeweiligen Container auf der BE laden.
Transportweg ca. 100 m
Containerstellung und Entsorgung bauseits.

Die Ausbaubereiche sind im unmittelbaren Anschluss
mittels H-Sauger zu reinigen. (Verhinderung des Verschleppens von Mycelresten)

Statisch erforderliche Abstützungen siehe gesonderte Position (Untertitel 03)

Mühlenhaus:  ca. 20 lfdm
Remise (Süd Neuabbund): ca. 345 lfdm
Remise (Nord Sanierung): ca. 30 lfdm

(vgl. Anlagen 2 bis 11 - Schadenskartierungen Remise
und Mühlenhaus)

Ort: Mühlenhaus, Remise
Menge: 395,000 m

**01.04.13 Zulage Gesundschnitt**
*** Pauschalposition
Zulage für kleinteiligen vorsichtigen Rückschnitt
(Schnitte quer zur Faser) der geschädigten Hölzer bis
zum gesunden Hirnholz
Menge: 1,000 psch

**01.04.14 Abschnittweise Demontage Notabdichtung**
Abschnittsweise Demontage der Notabdichtung, bestehend
aus zwei Lagen z.T. faserverstärkter PVC-Planen mit Lattenbefestigung, zur Schaffung von Baufreiheit.

Sortieren und Material zur Entsorgung in die jeweiligen Container auf der BE laden.
Transportweg bis ca. 50 m
Containerstellung und Entsorgung bauseits.

(vgl. Anlage 1 Fotoblatt Remise)

Ort: Remise
Menge: 460,000 m2

**01.04.15 Abschnittsweise Demontage bituminöse Abdichtung**
Abschnittsweise Demontage der Abdichtung, bestehend
aus durchschnittlich zwei Lagen bituminöser Pappen oder Dichtungsbahnen, zur Schaffung von Baufreiheit.

Untergrund: Bestandsschalung
Sortieren und Material zur Entsorgung in die jeweiligen Container auf der BE laden.
Transportweg bis ca. 100 m
Containerstellung und Entsorgung bauseits.

(vgl. Anlage 1 Fotoblatt Remise)

Ort: Remise
Menge: 460,000 m2

**01.04.16 Rückbau Bestandsschalung (Dach Remise)**
Vorsichtige Demontage der durch Braunfäuleerreger und
Moderfäulepilze geschädigten Dachschalung zur Schaffung von
Baufreiheit.
Ca. 10 m2 ungeschädigte Schalung bleibt als denkmalpflegerische Referenzfläche erhalten. Die Fläche wird nach Rücksprache mit der Objektüberwachung festgelegt.

Sortieren und Material zur Entsorgung in die jeweiligen Container auf der BE laden.
Transportweg bis ca. 50 m
Containerstellung und Entsorgung bauseits.

(vgl. Anlage 1 Fotoblatt Remise)

Ort: Remise
Menge: 460,000 m2

**01.04.17 Rückbau Bestandsschalung (Dach Mühlenhaus)**
Vorsichtige Demontage der durch Braunfäuleerreger und
Moderfäulepilze geschädigten Dachschalung zur Schaffung von
Baufreiheit.
Ca. 10 m2 ungeschädigte Schalung bleibt als denkmalpflegerische Referenzfläche erhalten. Die Fläche wird nach Rücksprache mit der Objektüberwachung festgelegt.

Sortieren und Material zur Entsorgung in die jeweiligen Container auf der BE laden.
Transportweg bis ca. 100 m
Containerstellung und Entsorgung bauseits.

Ort: Mühlenhaus
Menge: 165,000 m2

**01.04.18 Rückbau Zinkblecheindeckung (Dach Mühlenhaus)**
Zulage für vorgenannte Position Rückbau Dachschalung Mühlenhaus
für den Rückbau der aufliegenden Zink-/ Stahlblecheindeckung

Sortieren und Material zur Entsorgung in die jeweiligen Container auf der BE laden.
Transportweg bis ca. 100 m
Containerstellung und Entsorgung bauseits.

Ort: Mühlenhaus
Menge: 165,000 m2

**01.04.19 Rückbau Regenrinne**
Vorsichtige Demontage der Regenrinnen inkl. Einhangblech zur
Schaffung von Baufreiheit für die Sparrenfußerneuerung.

Ort: Remise, Mühlenhaus

(vgl. Anlage 1 - Fotoblatt)
Menge: 150,000 m

#### Untertitel 01.05 Altholzaufbereitung

**01.05.10 Ausspänen von Holzverbindungen**
Klaffende Fugen von Holzverbindungen, z. B. bei den
Anschlüssen von Blättern und Zapfen zwischen 0,3 und
2,5 cm Breite und Holzstärken bis 30 cm, durch sauberes
Ausspanen mit Holz der gleichen Holzart, Holzfeuchte
< 20%, auf die volle Tiefe der Fugen schließen. Die
Ausspänungen sind gekeilt und stramm einzuschlagen und
mit gestauchten Nägeln zu befestigen.
Menge: 10,000 St

**01.05.20 Splintholzpassstück**
Geschädigte Splintholzbereiche sind vorsichtig abzuarbeiten (kein Bebeilen) und anschließend passgenau zwei Sägeschnitte unter 60°geneigt zur Faser herzustellen.
In diese Ausnehmung (ca. 10x5x120) sind passgenau
Kiefernholzstücke einzubauen und mit je zwei Vollgewindeschrauben zu sichern.
Menge: 5,000 St

#### Untertitel 01.06 Holz und Kleineisenteile liefern

**01.06.01 Kiefernholz liefern**
Bauschnittholz aus Kiefer frei Baustelle liefern.

Qualität:
Kantholz DIN 4074 S10 TS KI,
Längen bis 9,0 m,
Holzfeuchte = 20%,
ohne chemische Imprägnierung

Die Holzfeuchte ist auf Anforderung der Bauleitung mit einem elektronischen Messgerät an mindestens 4 Stellen in einer Mindesttiefe von 3 cm (Einschlagelektrode) nachzuweisen. Das Gerät muss mit einer Holzartenwahl und einem Temperaturkompensator ausgestattet sein.

Mühlenhaus: ca. 2,5 m3
Remise:  ca. 14,0 m3
Menge: 16,500 m3

**01.06.02 Zulage BSH**
Zulage zur Vorposition für die Ausführung als BSH GL24h
in Teilmengen aller benötigten Querschnitte bis 24/ 30 gem. Festlegung durch Bauüberwachung.

Länge bis 6,00 m
Menge: 0,500 m3

**01.06.03 Selbstschneidende Vollgewindeschrauben liefern**
Lieferung von selbstschneidenden Vollgewindeschrauben
gemäß ETA (European Technical Assessment - Europäisch
technische Bewertung).
In der Kalkulation sind Dimensionen bis 8,5 x 300 zu
berücksichtigen.
Menge: 300,000 St

**01.06.04 Kleineisenteile liefern**
Kleineisenteile wie Bolzen, Beilagscheiben, Stabdübel,
Band- oder Winkeleisen, St 37 (wenn nicht ausdrücklich
anders ausgeschrieben) feuerverzinkt, der
Schwierigkeitsgrade E1 VE1 herstellen und liefern

(vgl. Anlage 13 Details)
Menge: 200,000 kg

**01.06.05 Unterdeckplatten als Hirnholzschutz liefern**
Lieferung von regensicheren Unterdeckplatten auf Basis von Holzfasern und Baumharz (bitumenfrei) nach DIN EN 13171, Außenanwendung (DAD) mit hoher Druckfestigkeit (ds).

Dicke: = 22 mm

Mühlenhaus: ca. 1,50 m2
Remise: ca. 0,50 m2
Menge: 2,000 m2

**01.06.06 Rieselschutzfolie liefern**
Rieselschutz aus diffusionsoffenem Material liefern
(sd -Wert < 0,2 m), transportieren und einbauen (diffusionsoffene Unterspannbahn, o.a.)

Ort. Mühlenhaus
Menge: 150,000 m2

**01.06.07 Einschubbretter liefern**
Lieferung von Einschubbrettern (< 20% Holzfeuchte) aus
Kiefer
Breiten bis 16,5 cm
Dicke bis 2,8 cm

Deckenbalken werden bei nebeneinander liegenden Feldern
übermessen.
Menge: 150,000 m2

**01.06.08 Schüttung Quarzsand**
Neue Schüttung aus nachweislich trockenem Quarzsand
> 150 kg/m² frei Baustelle liefern

Körnung 2-4 mm
Kornrohdichte 2,765 g/ cm3
Restfeuchte < 0,2%
Schüttdichte 1,6g/cm3
Menge: 11,500 m3

**01.06.09 Sägerauhe Kiefernschalung liefern**
Lieferung von Schalung für den Dach- und Deckenbereich,
sägerau,
b = 16,5 cm
d = 2,8 cm
Güteklasse 2 nach DIN 68365:2008-12
Holzfeuchte: < 18%
Holzart: Kiefer

Die Holzfeuchte ist auf Anforderung der Bauüberwachung mit
einem elektronischen Messgerät an mindestens 4 Stellen
in einer Mindesttiefe von 1 cm (Einschlagelektrode)
nachzuweisen. Das Gerät muss mit einer Holzartenwahl
und einem Temperaturkompensator ausgestattet sein.

Mühlenhaus Dach:  ca. 165 m2
Mühlenhaus Decken: ca. 135 m2
Remise Decken ca. 110 m2
Waschhaus  ca.  20 m2
Menge: 430,000 m2

**01.06.10 Gehobelte und besäumte Kiefernschalung liefern**
Lieferung von Schalung für den Dach- und Deckenbereich,
parallel besäumt und gehobelt,
b = 25 cm
d = 2,8 cm
Güteklasse 2 nach DIN 68365:2008-12
Holzfeuchte: < 18%
Holzart: Kiefer

Die Holzfeuchte ist auf Anforderung der Bauleitung mit
einem elektronischen Messgerät an mindestens 4 Stellen
in einer Mindesttiefe von 1 cm (Einschlagelektrode)
nachzuweisen. Das Gerät muss mit einer Holzartenwahl
und einem Temperaturkompensator ausgestattet sein.

Einbauort: Remise
Menge: 460,000 m2

**01.06.11 Profilholz 30 / 50 bis 40 / 80 liefern**
Lieferung Lattung für den Deckenbereich,
parallel besäumt und gehobelt,
bis 30 / 50 bis 40 / 60 mm
Güteklasse 2 nach DIN 68365:2008-12
Holzfeuchte: < 18%
Holzart: Kiefer

Einbauort: Mühlenhaus, Remise
Menge: 0,500 m3

#### Untertitel 01.07 Abbund / Montage

**01.07.01 Abbund Kiefernholz**
Abbund von neuem, sägerauem, geraden Kiefernholz,
passgenau für die vorhandene Dach- und Deckenkonstruktionen sowie Deckenbalkenlagen.
Mit einzukalkulieren ist das Abbohren der Holznagelverbindungen, alle Transporte bis zum Einbauort sowie das Einpassen und Montieren am Einbauort.
(Holzverbindungen gesondert)

Mühlenhaus: ca. 100 lfdm
Remise: ca. 450 lfdm
Menge: 550,000 m

**01.07.02 Zulage Wechselkonstruktion**
Zulage für die Anfertigung und Montage von
Wechselkonstruktionen (Einzellänge ca. 2,00m, bis 21/24)
(Zapfenverbindung gesondert)
Menge: 20,000 St

**01.07.03 Montage Einschubbretter**
Einschubbretter (alt/neu) zum Einbauort transportieren und fachgerecht einschließlich seitlicher Traglattung montieren (Material gesondert).
Nach Abschluss der Zimmererarbeiten ist der Einschubbereich wieder zu schließen.
Entsorgtes Altmaterial ist angepasst an den Bestand zu
ergänzen

Ort: Mühlenhaus
Menge: 150,000 m2

**01.07.04 Montage Schüttung / Rieselfolie**
Schüttung (alt/neu) zum Einbauort transportieren und
fachgerecht ca. 10cm hoch auf der zu montierenden
Rieselschutzfolie über den Einschubschwarten einbringen
(Material gesondert)

Ort: Mühlenhaus.
Menge: 150,000 m2

**01.07.05 Montage Lattung 30 / 50 bis 50 / 80 mm**
Montage Holzlattung von 30 / 50 bis 50 / 80 mm an Deckenbalken, Wänden, Böden seitlich an den Bestands- und Neubauteilen.

Ausführungsort: Mühlenhaus, Remise
Menge: 200,000 m

**01.07.06 Montage Dachschalung**
Fachgerechte Montage Dachschalung
partiell und abschnittsweise nach jew. Fertigstellung der Deckenbalken- und Sparrensanierung

Einbauort. Mühlenhaus, Remise
Menge: 635,000 m2

**01.07.07 Zulage First, Grate**
Zulage für vorgenannt Position Dachschalung für die First- und Gratausbildung der Sattel- und Walmdachfirste.
Menge: 100,000 m

**01.07.08 Montage Deckenschalung**
Fachgerechte Montage Deckenschalung
partiell nach Fertigstellung der Deckenbalken- und
Sparrensanierung

Einbauort: Mühlenhaus, Remise
Menge: 300,000 m2

**01.07.09 Montage Dielung**
Fachgerechte Montage der auf der BE gelagerten Bestandsdielung partiell und abschnittsweise nach Fertigstellung der Deckenbalkensanierung
Der Höhenausgleich bis 50 mm ist mit einzukalkulieren.

Ort: Mühlenhaus EG bis DG
Menge: 150,000 m2

**01.07.10 Fertigung / Montage gestäbte Schalung**
Anfertigung einer gestäbten Schalung und fachgerechte
Montage nach Fertigstellung der zimmermannsmäßigen
Sanierung der Tragkonstruktion

(Materiallieferung gesondert)
Maße nach Rücksprache mit der Bauüberwachung und
Bemusterung

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
(vgl. Anlage 1 Fotoblatt Remise und Anlage 13 - Details)
Menge: 35,000 m2

**01.07.11 Fertigung / Montage profilierte Sparrenköpfe**
Anfertigung und Montage profilierter Sparrenköpfe gemäß
aufzunehmendem Profil
Sparren ca. 10 / 16 cm
Profilbereich ca. 120 cm

(Materiallieferung gesondert)
Maße nach Rücksprache mit der Bauüberwachung und
Bemusterung

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
(vgl. Anlage 1 Fotoblatt Remise)

Ort: Remise
Menge: 23,000 St

**01.07.12 Fertigung / Montage Deckleiste**
Anfertigung und Montage profilierter Deckleisten gemäß
aufzunehmendem Profil
Maße nach Rücksprache mit der Bauüberwachung und
Bemusterung

Abmessungen ca.. 40 x 10 mm mit zwei konvexen Ausnehmungen Auf den Brettstößen zwischen den Sparrenköpfen anbauen. In Einzellängen

Position einschl. Material

(vgl. Anlage 1 Fotoblatt Remise)

Ort: Remise
Menge: 200,000 m

**01.07.13 Neuabbund Kiefernholz**
Neuabbund von neuem, sägerauem, geraden Kiefernholz,
passgenau für neue:

- Sattel- und Walmdachkonstruktion
- Gaube (mit Pultdach) Remise
- Pultdach Waschhaus

Mit einzukalkulieren sind alle Transporte bis zum
Einbauort sowie das Einpassen und Montieren am Einbauort.
(Holzverbindungen gesondert)

(vgl. Anlage 1 Fotoblatt Remise)
Menge: 400,000 m

**01.07.14 Kleinteilige Mauerwerksergänzung**
Kleinteilige Mauerwerksergänzungen nach Rücksprache mit
der Bauüberwachung; inkl. Lieferung aller erforderlichen Materialien und fachgerechter Verzahnung mit dem Bestandsmauerwerk.

Putzarbeiten bauseits

Material: Vollziegel Reichsformat, Kalkzementmörtel

Einbauort. Balkenkopfbereich, Traufe, Ortgang
Menge: 5,000 m3

**01.07.15 Rückschnitt Deckenbalken Heizkörperrohre**
Oberseitiger Rückschnitt in den Deckenbalken ( B x H 18 x 26) für die Verlegung der Heizkörperrohre.

Maße Ausnehmung bis 30 x 18 x 8 cm (L*B*T)
Menge: 120,000 St

#### Untertitel 01.08 Neue Holzverbindungen herstellen

**01.08.01 Zulage Gerades stehendes Blatt in Kiefernholz**
Herstellen von Holzverbindungen als gerades Blatt, stehend in Querschnitten bis 22/26, Blattlänge bis 1,20m und Sicherung mit 2 Geka-Dübeln Typ C10 Ø 50 + Bolzen M12 4.6 (Sanierung Sparren) bzw. 2 Geka-Dübeln Typ C 10 Ø 80 + Bolzen M 20 4.6 (biegesteifer Deckenbalkenstoß), in neuem Kiefernholz der Baustelle, als Zulage zum Abbund

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(Kalkulation; Angaben Tragwerksplanung vor Baubeginn)

(vgl. Anlage 12 Reparaturdetails)
Menge: 40,000 St

**01.08.02 Zapfenverbindungen in Kiefernholz**
Herstellen einer Zapfenverbindung in Querschnitten bis
22/ 26 cm, bestehend aus dem Zapfen (mit 1/3 Zapfenbrust, 1/3 Zapfenbreite und 1/3 Zapfenbrust) 6,5cm lang, am vorderen Ende gefast und dem Zapfenloch in der entsprechenden Breite und Länge, 5 cm tief, passgenau in neuem Kiefernholz der Baustelle, einschl. der Herstellung eines runden eichernen Holznagels, des Anbohrens und Setzen dieses Nagels als Zulage zum Abbund.
Menge: 50,000 St

**01.08.03 Scherzapfen in Kiefernholz**
Herstellen einer Scherenzapfenverbindung in Querschnitten bis 22/ 26 cm, bestehend aus dem Zapfen (mit 1/3 Zapfenbrust, 1/3 Zapfenbreite und 1/3 Zapfenbrust), Länge entsprechend Sparrenkopfbreite und angepasster Schräge am vorderen Ende (gefast), und dem Zapfenloch in der entsprechenden Breite und Länge, passgenau in neuem Kiefernholz auf der Baustelle bzw. in der Werkstatt, einschl. der Herstellung eines runden eichernen Holznagels, des Anbohrens und Setzen dieses Nagels als Zulage zum Abbund.
Menge: 10,000 St

**01.08.04 Fersenversatz Sparren / Deckenbalken**
Herstellung einer Fersenversatz-Verbindung in Querschnitten bis 22/26 cm, bestehend aus einer Fersenausnehmung in Höhe der Sparrenunterseite, einem mindestens 1/3 h tiefen Fersenfuß und einer deckenbalkenparallelen Schmiege ohne Kraftschlüssigkeit (ca. 1 cm Luft zur Vermeidung des Spaltens längs zur Faser) passgenau in neuem Kiefernholz auf der Baustelle herstellen, inkl. Abnageln mit einem Sparrennagel, als Zulage zum Abbund.
Menge: 10,000 St

**01.08.05 Kammverbindung in Kiefernholz**
Herstellen einer Kammverbindung in Querschnitten bis 22/26 cm, bestehend aus einer Schwellenausnehmung ca. 3 cm tief und einer Deckenbalkenausnehmung ca. 3 cm tief, passgenau in neuem Kiefernholz auf der Baustelle herstellen, als Zulage zum Abbund.
Menge: 10,000 St

**01.08.06 Schifterschnitte**
Herstellung von dreidimensionalen Schiftschnitten als
schmiegende Verbindung.
Abgerechnet als Zulage zum Abbund werden nur Schnitte, die in mindestens zwei Ebenen nicht winkelgerecht sind (keine einfachen Schmiegen mit einer winkelgerechten Ebene).
Menge: 30,000 St

#### Untertitel 01.09 Reparaturverbindungen herstellen, Hölzer

**01.09.10 Sanierung Balkenkopf - Anschuhen mit geradem stehendem Blatt**
Vorhandenen zerstörten Balkenkopf, Kiefernholz, im Auflagerbereich gesundschneiden und gerades stehendes Blatt in einer Länge bis 1,20 m anarbeiten, Ersatzstück zum Anschuhen bis zu 2,50 m Länge mit passgenauem Gegenstück des stehenden Blattes verzimmern, inkl. Montage Unterdeckplatte im Hirnholzbereich, als Zulage zum Abbund Vorholzlänge (in Faserlängsrichtung) > 50 cm (Bereich vor äußerer Schmiege)

Die Kalkulationsgrundlage bilden:
- Blattlängen bis 1,20 m
- Stabdübel 4 SDü Ø 16 S 235
- Vollgewindeschrauben Ø 8, L = 160

Der Mehraufwand für das Sichern der Unterdeckenschalung mit Schilfohrputz ist mit einzukalkulieren.

(Material gesondert, siehe auch Pos. Kleineisenteile liefern)
Menge: 45,000 St

**01.09.20 Sanierung Balkenkopfes - Anschuhen mit schrägem stehendem Blatt**
Vorhandenen zerstörten Sparrenfuß, Kiefernholz, im Auflagerbereich bzw. auch im Feld gesundschneiden und schräges stehendes Blatt in einer Länge bis 1,20 m anarbeiten, Ersatzstück zum Anschuhen bis zu 3,00 m Länge mit passgenauem Gegenstück des schrägen stehenden Blattes verzimmern, als Zulage zum Abbund Vorholzlänge (in Faserlängsrichtung) > 50 cm (Bereich vor äußerer Schmiege)

Die Kalkulationsgrundlage bilden:
- Blattlängen bis 1,20 m
- Stabdübel 4 SDü Ø 16 S 235
- Vollgewindeschrauben Ø 8, L = 160

Der Mehraufwand für das Sichern der Unterdeckenschalung mit Schilfohrputz ist mit einzukalkulieren.

(Material gesondert, siehe auch Pos. Kleineisenteile liefern)
Menge: 10,000 St

**01.09.30 Passbohle**
Bohle in Gleichgewichtsfeuchte in vorhandene Hölzer im eingebauten Zustand mit Hilfe von Ausnehmungen an den Hölzern einpassen (inkl. Schnitten quer zur Faser): Abarbeiten des geschädigten Balkenholzes in einer Tiefe grösser 4 cm und in einer Länge bis zu 3 m, Schmiege zur Faser 10° geneigt. Verbindung mittels selbstschneidender Schrauben, Materiallieferung gesonderte Pos..

(vgl. Anlage 12 Reparaturdetails)
Menge: 10,000 St

**01.09.31 Passbohle Dachsparren**
Bohle in Gleichgewichtsfeuchte in vorhandene Dachsparren (10/16cm) im ausgebauten Zustand mit Hilfe von Ausnehmungen an den Hölzern einpassen (inkl. Schnitten quer zur Faser).

Ausbau von geschädigten Dachsparren, Abarbeiten der oberseitig geschädigten Dachsparren in einer Tiefe bis ca. 4 cm und in einer Länge bis zu 7.0 m Verbindung mittels selbstschneidender Schrauben, Materiallieferung gesonderte Pos.. Die Sparren bleiben sichtbar, erforderliche Hobel und Schleifarbeiten sind einzukalkulieren. Wiedereinbau der Sparren.
Menge: 56,000 m

#### Untertitel 01.10 Sonstige Bauteile - Dämmung

*Hinweis: Bauteile*

**01.10.01 Dachkasten Nadelholz, Mühlenhaus**
Zusammengesetztes Profil aus Nadelholz, bestehend aus einzelnen Brettern und Zierleisten als Dachkasten zur Aufnahme eine Einbaurinne.
Hinweis: Die vorhandene vorhängehängte Rinne ist nicht bauzeitlich, die Dachkästen im Bestand sind für Einbaurinnen angefertigt worden.

Abmessungen:
Höhe:  bis ca. 40 cm
Tiefe:  bis ca. 35 cm

7 Traufabschnitte (6 Außenecken, 2 Anschlüsse an aufgehende Wände)
4 x 12.50 m
2 x 10.50 m
1 x 9.50 m

Wie folgt ausführen (Rückbau Rinne, Fallrohr, Blecheindeckung siehe gesonderte Positionen):

- Demontage der Holzbauteile der Bestandstraufe
- Ergänzen der Fehlstellen (Schädigungsgrad 20 %)
- Hölzer reinigen, abschleifen, farblos mit Leinöl grundieren
- Wiedermontage der Bestandsbauteile und Einbau der neuen Holzbauteile siehe Detail
- Fertigung und Einbau des Traufbrettes und UK für den Traufkasten.

Neue Holzbauteile mit Bläueschutz versehen und mit Leinöl grundieren (farblos).
Zwischenanstriche und Endanstrich erfolgen durch das
Gewerk Malerarbeiten.

Der Mehraufwand für die Anfertigung eines Musters
ist mit einzukalkulieren (Breite ca. 1m).

Position einschl. Holzlieferung, sonstigem Material und
Verbindungsmittel.
Unbrauchbares Material des Altbestands zur Entsorgung in Container auf der BE laden.
Transportweg bis ca. 100 m
Containerstellung und Entsorgung bauseits.

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
Ausführungsort: Traufe Mühlenhaus BTL Ost, West
Menge: 80,500 m

**01.10.02 Ertüchtigung Sparren (seitliches Anlaschen) bis 2.50 m**
Sparren, am Auflager geschädigt,
B x H bis ca.12/16 cm,
anlaschen, beidseitig bis 12/16 cm

Abbinden, liefern und einbauen und sichern der Zwischenbauzustände. Ausführung gemäß Statik

Abrechnung je lfm seitliche Anlaschung
(einseitig oder beidseitig)
in Einzellängen bis 2.50 m

Vollgewindeschrauben, Holzlieferung gesonderte Position
Menge: 55,000 m

**01.10.03 Ertüchtigung Deckenbalken (seitliches Anlaschen) bis 3.50 m**
Deckenbalken

Position wie zuletzt im vollen Wortlaut beschrieben
jedoch in Einzellängen bis 2,51 m bis 3,50 m

Vollgewindeschrauben, Holzlieferung gesonderte Position
Menge: 15,000 m

**01.10.04 Zulage Balkenkopf kürzen, ersetzen mit Anlaschungen**
Zulage zu den Vorpositionen für
Rückschnitt und Ersatz der Bestands-Deckenbalken
( bis B x H 20 x 26 cm) im Bereich von Anlaschungen:

- Kürzen des geschädigten Deckenbalkens
- Ersatz von geschädigtem Holzquerschnitten durch neues Vollholz gleichen ursprünglichen Querschnitts, passgenau zwischen den Anlaschungen in Verlängerung des Bestands- Deckenbalkens

Länge bis 1,25 m,
konstruktive Befestigung mit Vollgewindeschrauben,

abbinden und einbauen, gemäß Statik

Vollgewindeschrauben, Holzlieferung gesonderte Position
Menge: 10,000 m

*Hinweis: Dämmebene Mühlenhaus*

**01.10.05 Dielen / Bodenbretter Bestand aufarbeiten, wieder einbauen**
Dielenbretter als Laufebene, bestehend aus auf der BE-Fläche im Unterstand (s. Pos. 01.01.02) gelagerten Bodenbretter, Breite ca. 15 bis 40 cm, Dicke ca. 30 mm, aufarbeiten und verlegen, Stöße versetzen, Befestigung mit verzinkten Drahtstiften,
einschl. Anarbeiten an Stützen, Überzüge und dgl..

Die Diele sind bereits oberseitig im Grobschliff farbentschichtet. Mittel- und Feinschliff erfolgen bauseits

einschl. aller Materialien und Verbindungsmittel

Arbeitsschritte wie folgt:

- Auf der BE sortieren,
- Transport in die Werkstatt des AN
- allseitig abschleifen und besäumen
- Nuten herstellen
- liefern, abbinden und mit neuer Feder einbauen

Ort: Mühlenhaus EG bis DG

Einschl. aller Materialien und Verbindungsmittel
Menge: 100,000 m2

**01.10.06 DG Bodenbretter, neu einbauen**
Bodenbretter als Laufebene, als Ersatz für beschädigte Bestandsdielen, bestehend aus Nadelholz-Brettern, Breite
ca. 280 mm, Länge: ca. 5.00 m, Dicke ca. 30 mm, auf Deckenbalken aufbringen, Stöße versetzen, mit verzinkten Drahtstiften befestigen,
einschl. Anarbeiten von Stützen, Überzügen, Bestandsschalung und dgl.

Hinweis:
Die Bestands-Bretter sind rechtzeitig vor Ausführung auszusortieren, so dass festgelegt werden kann wie viele Bodenbretter neu zu beschaffen sind.

Ort: Mühlenhaus DG BTL West (niedriger Bauteil)

Einschl. Holzlieferung, sonst. Material und Verbindungsmittel
Menge: 40,000 m2

**01.10.07 Höhenausgleich Dielen, Bodenbretter bis 50 mm**
Mehraufwand für den Höhenausgleich bis 50 mm beim Einbau der vorbeschriebenen Dielen, Bodenbretter, Holzwerkstoffplatten
für den horizontalen Einbau auf Bestandsdeckenbalken.

Ort: Mühlenhaus, Remise

Einschl. Holzlieferung, sonst. Material und Verbindungsmittel
Menge: 300,000 m2

**01.10.08 Liefern / Einbau Wärmedämmung MiWo 80 mm**
Liefern, Einpassen und Einbauen von Mineralwolle oberhalb der Schüttung in der Deckenbalkenebene.
MiWo 035, 80 mm, A1
Abrechnung nach m2, Deckenbalken werden übermessen

Ort: Mühlenhaus
Menge: 100,000 m2

**01.10.09 Dampfbremse Variabel 0,3 bis 5 m**
Dampfbremse auf der Deckenschalung verlegt

Euroklasse:  E normalentflammbar
Sd-Wert:  Variabel 0,3 bis 5 m
UV-Beständigkeit  3 Monate (direkt)
Höchstzugkraft  > 110 N
Nagel Ausreißfestigkeit  >50 N
Flächengewicht:  ca. 80 g/m2
Widerstand gegen Wasserdurchgang: W1

Bei der Verlegung besonders zu beachten:
- Höhenüberdeckung mind. 150 mm
- Seitenüberdeckung mind. 200 mm
- Überlappungen sind luftdicht zu überkleben
- Alle Anschlüsse und Durchbrüche sind luftdicht
  herzustellen. An aufgehenden Bauteilen ist die
  Dampfbremse hochzuführen und zu verkleben.
- Anschlüsse an Mauerwerk sind mit Kompriband
  hinterlegten Holzleisten mechanisch zu befestigen,

Inkl. Anschlüsse an aufgehende Bauteile, Dunstrohre,
Traufe mit Dichtbändern, Klebebändern, Dichtmassen
im System und seitlichen Andruckleisten etc.

Liefern und überlappend verlegen. Ausführung gemäß Detail

Ort: Mühlenhaus Decke über 2.OG BTL West
 MH Decke über DG (Einbau von oben) BTL Ost
 Remise Decke über EG (Einbau von unten)
 Remise Dach (Einbau von oben, 21°Dachneigung)

Abrechnung nach m2 Grundrissfläche
Menge: 700,000 m2

*Hinweis: Dämmebene Mühlenhaus BTL West*

**01.10.10 Holzfaserdämmung horizontal 100 mm**
Holzfaserdämmung nach DIN EN 13171
dicht gestoßen und hohllagenfrei einbauen.

Dämmschichtdicke: 100 mm
Rohdichte: 50 kg/m3
Nennwert Wärmeleitfähigkeit: 0,036 W/(mK)
Brandverhalten Euroklasse nach DIN 13501-1: E Plattenware

Liefern und stumpf gestoßen verlegen.

Das exakte Anarbeiten an aufgehende Bauteile, Schornsteine, Dunstrohre, Drempel, Treppenhauswände, Holzstützen etc. gemäß Anlagen ist mit einzukalkulieren.

Untergrund : Bodenbretter Bestand, d= ca. 28 mm

Ort: Mühlenhaus Decke über 2.OG BTL West

Abrechnung je Lage nach m2 Grundrissfläche
(Schornsteine übermessen)
Menge: 80,000 m2

**01.10.11 Lagerhölzer auf Deckenbalken DG 8/10**
Lagerhölzer aus Bauschnittholz 8/10 cm im Abstand von bis
zu 80 cm verlegen und befestigen auf den Deckenbalken,
Aufbauhöhe 10 cm

Untergrund: Deckenbalken und Bestandsdielung

Liefern abbinden und einbauen, gemäß Statik und Detail.
Ein Höhenausgleich bis 3 cm ist mit einzulakulieren.

Ort:  Mühlenhaus DG, BTL West
 Decke über 2.OG, BTL Ost

Einschl. Holzlieferung, Material und Verbindungsmittel
Menge: 80,000 m2

*Hinweis: Dämmebene Mühlenhaus BTL Ost*

**01.10.12 DG Dämmung horizontal 80 mm**
Holzfaserdämmung wie vor beschrieben, jedoch
Dämmschichtdicke 80 mm

Liefern und stumpf gestoßen verlegen.

Das exakte Anarbeiten an aufgehende Bauteile,
Schornsteine, Dunstrohre, Drempel, Treppenhauswände, Holzstützen etc. gemäß Anlagen ist mit einzukalkulieren.

Untergrund: Bodenbretter Stärke ca. 28 mm

Ort: Mühlenhaus Decke über 2.OG, BTL Ost

Abrechnung je Lage nach m2 Grundrissfläche
(Schornsteine übermessen)
Menge: 90,000 m2

**01.10.13 Lagerhölzer auf Deckenbalken DG 6/8**
Lagerhölzer aus Bauschnittholz 6/8 cm im Abstand von bis
zu 80 cm verlegen und befestigen auf den Deckenbalken

Aufbauhöhe 8 cm
Untergrund: Deckenbalken und Bestandsdielung

Liefern abbinden und einbauen, gemäß Statik und Detail.
Ein Höhenausgleich bis 3 cm ist mit einzulakulieren.

Abrechnung nach m2 Grundfläche

Ort: Mühlenhaus Decke über DG, BTL Ost

Einschl. Holzlieferung, Material und Verbindungsmittel
Menge: 90,000 m2

**01.10.14 DG Dämmung horizontal 120 mm**
Holzfaserdämmung wie vor beschrieben, jedoch
Dämmschichtdicke 120 mm

Liefern und stumpf gestoßen verlegen.

Das exakte Anarbeiten an aufgehende Bauteile, Schornsteine, Dunstrohre, Drempel, Treppenhauswände, Holzstützen etc. gemäß Anlagen ist mit einzukalkulieren.

Untergrund: Bodenbretter Stärke ca. 25 mm

Ort: Mühlenhaus Decke über DG, BTL Ost

Abrechnung je Lage nach m2 Grundrissfläche
(Schornsteine übermessen)
Menge: 115,000 m2

*Hinweis: Dämmebene Remise Dach*

**01.10.15 Unterdeckbahn / Vordeckung**
Vordeckung gemäß den Fachregeln des Zentralverbandes
des Deutschen Dachdeckerhandwerks liefern und fachgerecht
auf der Dachschalung verlegen. Die Verlegehinweise des
Bahnenherstellers sind zu beachten.

Mehrlagige Unterdeck- und Schalungsbahn aus einer Kombination aus PP-BiCo-Spinnvliesen und PU-Funktionsschicht mit 2-Zonen-Selbstkleberand in der Höhenüberdeckung.

ZVDH-Produktdatenblatt: Klasse UDB / USB
Langzeitbeständigkeit (EAD 030218-01-0402): > 25 Jahre
Brandverhalten (EN 13501-1): Klasse E
Reißkraft (EN 12311-1+2): ca. 370/270 N/5 cm
Widerstand gegen Wasserdurchgang (EN 1928): Klasse W 1
Sd-Wert (EN ISO 12572): ca. 0,08 m
Temperaturbeständigkeit: -40 °C bis +80 °C
Temperaturbeständigkeit kurzzeitig: +100 °C
Flächengewicht: ca. 200 g/m²

Die Vordeckung dient als Regensicherung und Unterdeckbahn und bildet die Vorleistung für das Gewerk Dachdecker. Die endgültigen Anschlüsse an aufgehende Bauteile, Firste, Traufe, Ortgang, Rinnen etc. erfolgen durch den Dachdecker, die Unterdeckbahn ist entsprechend vorzuhalten und anzulegen.

Ort: Remise, Sattel- und Walmdachfläche
Menge: 420,000 m2

**01.10.16 DG Dachdämmung 21° 80 mm - Holzfaserplatte 038**
Holzfaserdämmung wie zuvor beschrieben, jedoch
Dämmschichtdicke 80 mm

Liefern und stumpf gestoßen verlegen.

Das exakte Anarbeiten an aufgehende Bauteile, Schornsteine, Dunstrohre, Gaube etc. gemäß Anlagen ist mit einzukalkulieren.

Untergrund : Dachschalung / Dampfbremse
Dachneigung 21°

Ort: Remise, Sattel- und Walmdachfläche
Menge: 420,000 m2

*Hinweis: Dämmebene Remise Decke über EG*

**01.10.17 DG Holzfaserdämmstoff horizontal 160 mm (2x80mm)**
Holzfaserdämmung wie vor beschrieben, jedoch
Gesamtdämmstärke 160 mm (Dämmmaterialschichtdicke
je 80 mm,  2 Lagen)

Liefern und stumpf gestoßen an der Deckeunterseite einbauen

Ort: Remise, Decke über EG
Menge: 55,000 m2

#### Untertitel 01.11 Stahlbau

**01.11.01 Stahl L-Profile, Verstärkung Pfetten**
Einbau neuer Stahl-L-Winkel (Mehrfeldträger) seitlich an die Pfetten montieren.

Pfettenverstärkung in Bereichen Polonceau-Binder bestehend aus:
- Stahlprofile L 150x100x10, Schwarzstahl grundiert, S 235
- L-Profile in Teillängen seiltich an die Pfetten montieren
- Gesamtlänge ca. 2 x 30 m
- Einzellängen bis ca.: 10,50 m
- 4 x je Feld (ca. alle 1.20 m) mit Dübeln D=50-C11, M12 befestigen

Inklusive aller Befestigungsmittel und Sicherung der
Zwischenbauzustände, inkl. Einfädeln in die bestehenden
Binder.

Maße sind vorab für alle Einbauorte zu nehmen und
inklusive Toleranzen mit der Planung abzustimmen.
Menge: 60,000 m

**01.11.02 Zulage Stahl L-Profile, endlackiert**
Zulage für die vorbeschrieben Position Stahl-L-Winkel für allseitigen Zwischen-  und Deckanstrich auf der Grundierung

Farbton: Eisenglimmer dB nach Wahl des AG
Menge: 60,000 m

**01.11.03 Stützenfuß liefern**
Lieferung und Montage von höhenverstellbaren Stützenfüßen aus beschichtetem Stahl für Querschnitte bis 14/14;
Montage mittels Dorn, Stahlplatte und Holzschrauben

(vgl. Anlage 13 Details)

Ort: Stützen Holztrennwand Remise
Menge: 4,000 St

#### Untertitel 01.12 Sonstiges

**01.12.01 Bodenluke, Dachbodenleiter Holz**
Bodenluke und Dachbodenauszugsleiter aus Holz

Abmessungen Luke (LxB): ca. 130 cm x 70 cm
Geschosshöhe: ca. 3,00 m
Wärmedämmung: optimal für minimalen Wärmeverlust.
Gedämmte Öffnungsklappe mit Koeffizient 0.51 W/m²K, 8 cm Dicke,
davon 7,4 cm isolierend.
Dichtungsklasse: 4 nach EN 12207
Bodenschutzkappen, Schliessstange, Dichtungsband,
weiße Öffnungsklappe und Montageanleitung integriert.
Kasten mit integrierter Leiter und Zugstange
Einbauschloss, PZ vorgerichtet
Lichte Raumhöhe: ca. 2,50 cm
Breite zwischen den Balken: ca. 75 cm

Einbauort: MH DG BTL Ost, Holzbalkendecke zwischen den Balken

Ausführung einschl. Einbaurahmen aus Holz, Leibungsverkleidung Holz (H=ca. 50cm) und Einbau Wechsel zwischen den Deckenbalken auf das Lukenmaß
Menge: 1,000 St

**01.12.02 Nisthilfe Halbhöhlenbrüter, Lärche**
Nisthilfe für Halbhöhlenbrüter
Lärche, 18 mm, Schrauben V4A
Abmessungen ca. 20 x 20 x 20 cm
herstellen und montieren
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
Ausführungsort: Mühlenhaus, Remise, Waschhaus
Menge: 6,000 St

**01.12.03 Nisthilfe Höhlenbrüter, Lärche**
Nisthilfe für Halbhöhlenbrüter
Lärche, 18 mm, Schrauben V4A
Abmessungen ca. 30 x 20 x 25 cm
herstellen und montieren

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
Ausführungsort: Mühlenhaus, Remise, Waschhaus
Menge: 4,000 St

**01.12.04 Fledermauskasten, Lärche**
Fledermauskasten
Lärche, 18 mm, Schrauben V4A
Abmessungen ca. 40 x 25 x 30 cm
herstellen und montieren

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
Ausführungsort: Mühlenhaus, Remise, Waschhaus
Menge: 8,000 St

**01.12.05 Mauerseglernistkasten, Lärche**
Nistkasten für Mauersegler
Lärche, 19 mm, Schrauben V4A
Abmessungen ca. 20 x 20 x 107 cm
mit 3 Einflugöffnungen
herstellen und montieren

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Vorderansicht
Menge: 3,000 St

### Titel 02 Dokumentation

#### Untertitel 02.01 Dokumentation

*Hinweis: Leitbeschreibung Dokumentation*
0. Allgemeine Anforderungen an die Dokumentation

Alle Maßnahmen und Veränderungen an denkmalgeschützten Bauten und Objekten sind dokumentationspflichtig.
"Die Dokumentation dient als dauerhafte und verständliche Informationsquelle über den Zustand, die Maßnahmen und die Veränderungen an einem bearbeiteten Objekt" (Charta von Venedig, 1964). Aufgabenstellung der Baudokumentation ist es, einer nicht mit dem Gebäude vertrauten Person die Art, den Umfang und die Besonderheiten der jeweiligen Baumaßnahme eindeutig und erschöpfend darzustellen.
Ebenso sollen bauliche Besonderheiten dokumentiert werden.

1. Dokumentation der ausgeführten Leistung durch Beschreibung

I. Inhalt der Beschreibung
Die Beschreibung muss folgende Punkte beinhalten:
- Ziel der durchzuführenden Maßnahmen
- detaillierte Beschreibung der Arbeitsschritte unter Benennung der verwendeten Produkte und Werkzeuge
- Zusammenfassung der Ergebnisse

Die durchgeführten Maßnahmen sind beispielhaft in ihrem Vor-, Zwischen- und Endzustand fotografisch zu dokumentieren.
Der fotografisch dokumentierte Bereich ist in den zur Verfügung stehenden Planunterlagen zu kennzeichnen. Die Fotos sind mit kurzen Erläuterungstexten zu versehen, welche folgende Hauptpunkte enthalten müssen:

A: Bezeichnung der Maßnahme
B: Angabe der Verortung
C: Erläuterung des Bildinhaltes
D: Bildnummer E E: Aufnahmedatum
F: Bildautor

Hierfür kann dem AN nach Auftragserteilung eine Musterseite des AG als Word-Dokument zur Verfügung gestellt werden. Diese Vorlagenseite sollte sinngemäß vollständig ausgefüllt werden.

II. Form der Beschreibung
Die Gesamtdokumentation ist spätestens acht Wochen nach Abschluss der Maßnahme in digitaler und ausgedruckter Form an den AG zu übergeben und von diesem zu bestätigen.

Digitales Exemplar:
- Gesamtdokument im PDF-Format
- zusätzlich als separate Dateien: Fotos und kompletter Anhang (Abbildungen als nicht komprimierte TIF- oder PNG- oder JPEG-Dateien, mind. 300 dpi Auflösung)
- Bezeichnungen der Einzeldateien analog den in der Dokumentation verwendeten Bezeichnungen
- Abgabe der digitalen Dateien auf einem USB-Stick

Druckexemplar:
- Abgabe in einfacher Ausführung, ausgedruckt auf DIN A4 (Formate größer als DIN A4 werden auf DIN A4 gefaltet), abgeheftet in einem handelsüblichen Aktenordner
- weißes, handelsübliches Druckpapier (80 g/m²); alle Seiten mit Fotos/Abbildungen nur einseitig bedrucken.

III. Anlagen zur Beschreibung
- Material- und Herstellerverzeichnis
- Abbildungsverzeichnis mit Negativnummern/ Fotonummern
- Produktdatenblätter der verwendeten Stoffe

2. Dokumentation der ausgeführten Leistung durch grafische Eintragungen

I. Inhalt der grafischen Eintragungen
Alle von der Ausführungsplanung/ Werkstattplanung abweichenden ausgeführten Leistungen sind in Papierpläne durch grafische, farbige Kennzeichnung einzutragen. Diese Arbeitsexemplare sind vor Ort vorzuhalten, um die grafische Kennzeichnung und die Einsichtnahme durch die BÜ zu gewährleisten.

II. Form der grafischen Eintragung
Die Kennzeichnung der ausgeführten Maßnahmen erfolgt als Handeintragung in die Ausführungsplanung/ Werkstattplanung. Diese Eintragungen müssen gut lesbar und mit lichtechten, deckenden Farbstiften vorgenommen werden. Die Arbeitsexemplare sind von der Bauüberwachung freizugeben.

Nach Abschluss der Maßnahmen ist dem AG das originale Arbeitsexemplar mit grafisch farbigen Eintragungen aller ausgeführten Maßnahmen zu übergeben.

**02.01.01 Dokumentation Bestand vor Beginn Ausführung**
*** Pauschalposition
Dokumentation des Bestandes vor Beginn der Ausführung gemäß Leitbeschreibung
Menge: 1,000 psch

**02.01.02 Dokumentation Arbeiten während Ausführung**
*** Pauschalposition
Dokumentation der Arbeiten während der Ausführung gemäß Leitbeschreibung
Menge: 1,000 psch

**02.01.03 Dokumentation Leistungen nach Abschluß Ausführung**
*** Pauschalposition
Dokumentation der Leistungen nach Abschluss der Ausführung gemäß Leitbeschreibung
Menge: 1,000 psch

### Titel 03 Stundenlohnarbeiten

#### Untertitel 03.01 Stundenlohnarbeiten

*Hinweis: Hinweise Stundenlohnarbeiten*
Zum Stundenlohnnachweis sind Arbeiten nur auf besondere
Anordnung des AG auszuführen.

Anzubieten sind Stundenlohnverrechnungssätze für folgende Arbeitskräfte-Gruppen:
- Fachkräfte (z.B. Gesellen, Baufacharbeiter, Monteure)
- Hilfskräfte (z.B. Ungelernte, Angelernte, Auszubildende, Helfer)

Der Verrechnungssatz für die jeweilige Arbeitskraft umfasst sämtliche Aufwendungen, wie Lohn- und Gehaltskosten, Lohn- und Gehaltsnebenkosten, Zuschläge, lohngebundene und lohnunabhängige Kosten, sonstige Sozialkosten, Gemeinkosten, Wagnis und Gewinn.

In die Verrechnungssätze sind die Lohn- und Gehaltskosten für die An- und Abfahrtszeiten einzurechnen. Sie werden nicht gesondert vergütet. In den Stundenlohnzetteln sind nur die auf de Baustelle anfallenden Stunden anzugeben, nicht aber die Wegezeiten.

**03.01.01 Stundenlohnarbeiten Facharbeiter**
Stundenlohn Facharbeiter für eventuell erforderliche Arbeiten, die nicht im Leistungsverzeichnis erfasst sind und gegen Nachweis nur auf ausdrückliche Anweisung der Bauüberwachung zur Ausführung kommen.
Menge: 30,000 h

**03.01.02 Stundenlohnarbeiten Facharbeiterhelfer**
Stundenlohn Helfer für eventuell erforderliche Arbeiten, die nicht im Leistungsverzeichnis erfasst sind und gegen Nachweis nur auf ausdrückliche Anweisung der Bauüberwachung zur Ausführung kommen.
Menge: 30,000 h
